# Elektro
Angebotsaufforderung (GAEB 90, DA83)
DV-Nummer: 038-2023
Währung: EUR

## Leistungsverzeichniss EA17 ELT
Datum: 15.03.24

*Hinweis*
Leistungsverzeichnis
Generalunternehmer

Bauvorhaben:  Edisonallee 17
  in 14473 Potsdam

  Grundrissänderungen und Nutzungsänderung in
öffentliche Büro-,  Beratungs und Schulungsflächen
einer Gewerbeeinheit des Flachbaus  zwischen
Erdgeschossen der Gebäudekomplexe BA 3A und 3B

Bauleitung:  PGL Langos GmbH
  Leipziger Platz 9
  10117 Berlin

Auftraggeber und  Covivio Immobilien SE
Rechnungsempfänger:  Knesebeckstraße 3,
  10623 Berlin

Ausführungsbeginn:  gem. Bauablaufplan

Fertigstellungsdatum:  gem. Bauablaufplan

Angebotsabgabe bis:

  UNGEPRÜFT:  GEPRÜFT:

Angebotssumme netto:  EUR  _________________  EUR
_________________

+ 19 MwSt.:  EUR  _________________  EUR
_________________

Angebotssumme brutto: EUR  _________________  EUR
_________________

Bieter:  _____________________________________________

*Hinweis*
Baubeschreibung

Globale Angaben zum Bauvorhaben

Name und Anschrift des Auftraggebers:
gem. Deckblatt LV

Beschreibung des Bauvorhabens:

Angaben zur Örtlichkeit:

Anschrift der Baustelle:
Edisonallee 13-15-17
In 14473 Potsdam

Lage des Grundstücks: s. AFP

Termine und Fristen
Vorgesehener Beginn der Arbeiten: gem. Deckblatt LV
Geplante Dauer der Arbeiten: gem. Deckblatt LV

Leistungsumfang:
Die ausgeschriebenen Baumaßnahmen umfassen die
Erstellung und Einbau von einer
vollumfangreichen, funkionsfähigen und betriebsbereiten
Einbruchmeldeanlage.
Die Detailierte Leistungsumfang und die dazu gehörige
gewerkspezifischen
Kalkulationsgrundlagen sind in den unter liegenden
Vorbemerkungen im Detail dargestellt (s. Art und Umfang
der Leistung).

Angaben zur Baustelle

Zufahrtmöglichkeiten:
Zugang für Transportarbeiten über Lotte-Pulewka-Straße
zur Anlieferung möglich.
  Zugangstür,1 Stk ca. 2,40m breit, sowie 1 Stk
1,20m breit, vorhanden (s.AFP).
Kurzfristige Sperrungen des Straßenlandes im
öffentlichen Bereich ist über den Auftragnehmer
  zu erfolgen und ist in der Position
"Baustelleneinrichtung" einzukalkulieren, soweit nicht
anders im LV beschrieben.
Zugang mit Transportwagenseitens Edisonallee, Seite Ost
vom Gebäude, begrenzt möglich,
  in Entfernung ca. 20m von der Eingangstür,
Zugangstür,
  2 Stk, je 1,15m breit, vorhanden (s.AFP)
EG ist in unbewohntem Zustand. Die Wohnungen in den
oberen Geschossen sind unter bewohntem Zustand.
Gebäude ist Gebäudeklasse 5 und steht nicht unter
Denkmalschutz.

Weitere Angaben, Einschränkungen, Hinweise bzgl.
Transportwege für
Transport der Baustoffe auf der Baustelle und für den
Verkehr freizuhaltende Flächen:
Zusätzliche Lagerräume stehen seitens des
Auftragsgebers nicht zur Verfügung.
Treppenhauszugänge im Innenhof in Edisonallee 13,15 und
17 sind ständig freizuhalten und für Anliegende Mieter
  während der ganzen Baumaßnahmen sicher zu stellen.
In den Bereichen sind Materiallagerungen untergesagt.
Innenhof Edisonallee Westseitig ist nur durch
Kleinwagen/-geräte zugänglich, dauerhafte
Materiallagerung nur in zulässigen Kleinbereichen mit
der entsprechenden Sicherungsmaßnahmen erst nach
Abstimmung mit dem Auftraggeber und der Bauleitung.
Der Bereich der Anlieferung dient nicht als Lagerfläche
oder Parkplatz, geliefertes Material ist unmittelbar
auf der
  Baustelle zu verteilen, Parkmöglichkeiten direkt
auf der Baustelle stehen nicht zur Verfügung.
Flucht- und Rettungswege während der Baumaßnahmen
sind freizuhalten.
Baubesprechungsraum steht für die Projektbeteiligte für
Durchführung der Baubesprechungen vor Ort zur
Verfügung.

Sonstige Baustelleneinrichtung:
Ver- und Entsorgungsleitungsanschlüsse für:
Wasser: Wird zur Verfügung gestellt, s.LV
Strom: Wird zur Verfügung gestellt, s.LV

Art / Lage der Lagerplätze:
Durch die eingeschränkten Lagermöglichkeit ist
benötigtes Material nach Bauabschnitten bzw. für den
Unmittelbaren Verbrauch zu liefern.
Weitere Absprachen können mit der Bauleitung getroffen
werden.

Sonstige Angaben zur Baustelle:
Entsorgung von Abfall nach DIN 18299
Die Entsorgung von Abfall nach den Abschnitten 4.1.11
und 4.1.12 ATV DIN 18299 hat umgehend, spätestens
täglich zum Abschluss der jeweiligen Arbeiten, zu
erfolgen.
Alternativ zum Abfahren ist das Entsorgen in geeignete,
auf der Baustelle lagernde Abfalltransportbehälter des
Auftragnehmers zulässig. Es obliegt in diesem Fall dem
jeweiligen Auftragnehmer selber dafür zu sorgen, dass
keine Unbefugten Abfälle in diese Behälter füllen.

*Hinweis*
1. Sofern nicht schon bei
Angebotsabgabe verpflichtend
abgegeben, hat der
Auftragnehmer dem Auftraggeber
spätestens binnen 14 Kalendertage nach
Beauftragung zu benennen:
  den Baustellenleiter, der den
Auftragnehmer in allen vertraglichen
Belangen zu vertreten bevollmächtigt
sowie weisungsempfangs- und
unterschriftsberechtigt ist. Der
vorgenannte Baustellenleiter hat
verpflichtend
an allen Bauberatungen /
Baustellensitzungen teil zu nehmen.
  den Fachbauleiter im Sinne § 56 der
LBO Berlin, Der Auftragnehmer
erklärt, dass er die Verantwortung für die
ihm übertragenen Arbeiten
entsprechend den Bestimmungen der
Bauordnung übernimmt und benennt
hierfür einen Fachbauleiter. Der
Fachbauleiter muss in einer separaten
Fachbauleiter-Erklärung erklären, dass er
die unmittelbare
Verantwortung für die Ausführung der
ihm übertragenen Arbeiten an Ort und
Stelle übernimmt. Der als Fachbauleiter
Benannte besitzt die für eine sichere
Ausführung erforderlichen Kenntnisse
und Verlässlichkeit. verantwortlich ist.
  die verantwortliche Person gemäß § 6
"Zusammenarbeit mehrerer
Unternehmer" der DGUV Vorschrift 1
"Grundsätze der Prävention" .
Die Baustelle ist grundsätzlich vom
Auftragnehmer mit mindestens einem
leitenden
Mitarbeiter zu besetzen, der die deutsche
Sprache spricht und ständig auf der
Baustelle ansprechbar ist.

2. Nach Auftragserteilung hat der
Auftragnehmer dem Auftraggeber
unverzüglich
spätestens binnen 14 Kalendertagen die
für seine angebotenen Erzeugnisse
erforderlichen bauseitigen Leistungen zu
übermitteln.

3. Lieferung und Montage von Produkten,
sowie Werk- und Montageplanung:
a) Der Einbau von Produkten - egal ob
vom Auftragnehmer freigewählt oder als
Leitprodukt / Produkt der Planung
vorgeschlagen - welche nicht den
Produktsicherheitsgesetz,
Produktsicherheitsverordnungen,
Bauregelliste, DIN-
Regeln oder sonstigen Vorschriften bzw.
Bestimmungen sowie diesem
Leistungsverzeichnis entsprechen, ist
ohne Freigabe durch den Auftraggeber
unzulässig. Die Prüfung ob die vom
Auftragnehmer einzubauenden Produkte
den
vorgenannten Bedingungen entsprechen
obliegt ausschließlich dem
Auftragnehmer. Spätestens binnen 14
Kalendertagen nach Beauftragung sind
sämtliche relevanten Einbauteile zur
Bemusterung dem Bauherrn vorzulegen.
Erst
nach Freigabe der Muster durch den
Bauherrn können die Produkte bestellt
und
eingebaut werden. Werden nicht durch
den Bauherrn freigegebene Bauteile
verwendet, so sind diese nach
Aufforderung durch den Bauherrn wieder
zu
entfernen und durch solche vom
Bauherrn freigegebene Bauteile zu
ersetzten.
Sämtliche durch den Einbau nicht
freigegebener Bauteile entstehende
Kosten sind
durch den Auftragnehmer zu tragen.

b) Der Auftragnehmer schuldet die
vollständige detailierte Werk- und
Montageplanung. Grundlage hierfür sind
die Ausführungspläne und / oder
Ausführungsbeschreibungen des
Auftraggebers. Die hierfür notwendigen
Aufwendungen sind in die folgenden
Positionen mit einzurechnen und werden
nicht
gesondert vergütet. Für Bauteile hat der
Auftragnehmer vor Fertigungsbeginn
Zeichnungen und Beschreibungen zu
erstellen und zu liefern. Aus den
Darstellungen müssen Konstruktion,
Maße, Einbau, Befestigung und
Bauanschlüsse der Bauteile sowie die
Einbaufolge erkennbar sein. Die
Werkplanung muss alle relevanten
Details, hierzu gehören auch detaillierte
Zeichnungen (z.B. mit Gesamtschnitten),
zur Bauausführung enthalten vom
Produkt selbst bis zu den
Befestigungsmittel und sonstigen Mittel.
Zur
Werkplanung gehört auch die detailierte
Darstellung aller Anschlüsse und
Anschlussverbindungen sowie
anschließende Fremdgewerke. Die
Montageplanung muss die vom
Auftragnehmer gewählte
Montagetechnologie
ausführlich erläutern und zeichnerisch
darstellen. Ersatzweise können, soweit
diese zur Verfügung stehen,
Verarbeitungs-/Montagehinweise des
Produkt-
Herstellers genügen. Die Benennung von
vorgeschlagenen Leitprodukten /
Produkten der Planung entbindet den
Auftragnehmer nicht von der Herstellung
einer ausführlichen Werk- und
Montageplanung. Die Ausführungs- und
Montageplanung ist - wenn nicht in
diesem Leistungsverzeichnis anders
angegeben - spätestens binnen 14 Tage
nach Beauftragung unaufgefordert dem
Auftraggeber und seinem mit der
Planung Beauftragten vorzulegen.
c) Für alle vom Auftragnehmer
einzubauenden Produkte - egal ob vom
Auftragnehmer freigewählt oder als
Leitprodukt / Produkt der Planung
vorgeschlagen - , ist von diesem eine
detailierte Liste zu erstellen und zu jedem

einzelnen Produkt, sind vom
Auftragnehmer alle Produktdatenblätter
sowie
gemäß Produktsicherheitsgesetz,
Produktsicherheitsverordnungen,
Bauregelliste,
DIN-Regeln oder sonstigen Vorschriften
bzw. Bestimmungen notwendigen
Zulassungen, Leistungserklärungen,
Konformitätserklärungen usw. dem AG
und
die dazu ggf. notwendigen Pläne /
Zeichnungen spätestens binnen 14
Kalendertagen nach Beauftragung
unaufgefordert im Ganzen bzw. nach
Freigabe
je Produkt als vollständige
Dokumentation vorzulegen - die
Aufwendungen sind in
die Positionen einzurechnen.
d) Die Vorlage vorgenannter Unterlagen
nach den Punkte a) bis c) als
Dokumentation dient ausschließlich der
Kontrolle der vertraglichen
Beschaffenheit
vor Einbau, auch wenn sie Bestandteil
der Dokumentation am Ende der
Ausführung gemäß Position in diesem
Leistungsverzeichnisses ist. Eine
separate
Vergütung erfolgt nicht. Erfolgt die
Vorlage der Unterlagen nach den
vorgenannten
Punkten a) bis c) nicht innerhalb des
benannten Zeitraumes befindet sich der
Auftragnehmer  automatisch im Verzug.

4. Der Auftragnehmer hat sofort nach
Beauftragung selbständig für alle von ihm
zu
liefernde Produkte bei seinem
Lieferanten die Lieferzeiten zu erfragen
und
Anfragen und Antworten schriftlich zu
dokumentieren. Diese Dokumentation ist
auf
Anforderung des Auftraggebers diesem
kostenfrei und unverzüglich vorzulegen -
anfallende Kosten hierfür sind vom
Auftragnehmer in die Positionen
einzurechnen.
Der terminliche Abgleich von Lieferzeit
und Bauablauf obliegt ausschließlich dem

Auftragnehmer.
Material-/Produktbestellungen sind
rechtzeitig durch den
Auftragnehmer auszuführen. Notwendige
Material-/Produktfreigaben sind mit
ausreichendem Vorlauf bei Auftraggeber
zu erwirken.
Durch vorgenannte Lieferzeitenabfrage
erkennbare Lieferverzögerungen bei
Auftragsbeginn, welche den Bauablauf
behindern, sind sofort dem Auftraggeber
bzw. dessen Bauleitung mitzuteilen.
Lieferzeiten des Auftragnehmers gehen
nicht zu Lasten des Auftraggebers.
Entstandene / entstehende Kosten beim
Auftraggeber, zum Beispiel verlängerte
Gerüststandzeiten oder Kosten anderer
Auftragnehmer usw., durch verspätete
Material-Anlieferungen des
Auftragnehmer,  gehen zu Lasten des
Auftragnehmers.

5. Materiallieferung, Entsorgung von
anfallenden Bauschutt, Erdreich,
Bewuchs,
etc. und Transport zur Verwendungsstelle
/ Entsorgungsstelle sind, wenn nichts
Gegenteiliges vermerkt ist, Bestandteil
nachstehend aufgeführter Positionen,
entsprechend sind die Einheitspreise zu
kalkulieren.

6. Lagerräume und WC-/Sanitärräume
stehen nicht zur Verfügung.
Ein grundsätzlicher Anspruch hierauf
kann vom
Auftragnehmer nicht abgeleitet werden.
Die vom Auftraggeber vorbezeichneten
Räumlichkeiten stellen nur die minimalste
Grundversorgung der Gesamtbaustelle
dar. Vom Auftragnehmer im vollem
Umfang benötigte WC-/Sanitärräume,
Aufenthaltsräume und Lagerräume (im
Besonderen Einrichtungen und
Unterkünfte
entsprechend ASR - unter anderem ASR
A 4.1 bis A 4.4) sowie deren Ver- und
Entsorgungsanbindungen werden nicht
durch den Auftraggeber gestellt und sind
vom Auftragnehmer in seine gesondert
vergütete Position der eigenen
Baustelleneinrichtung und/oder in die
sonstigen Einheitspreise mit
einzukalkulieren.

7. Anfallender Schutt ist mindestens
zweimal wöchentlich abzufahren. Schutt
ist
generell nur in verschließbaren
Containern zu lagern. Abbruchmaterial ist
generell
umgehend nach dem Rückbau aus dem
Gebäude zu transportieren. Material- und

Schuttlagerung in den Zimmer,
Wohnungen, Treppenhäusern und
Hauseingängen
sind grundsätzlich untersagt (Fluchtwege
sind frei zuhalten!). Container sind
grundsätzlich um zugewiesenen Bereich
aufzustellen. Infolge der Auflagen für
Schuttentsorgung sind deutlich mehr
Container für die getrennte Entsorgung
von
Stoffen erforderlich. Die
Bundesgestzblätter bezüglich
Entsorgungsregelungen,
insbesondere Bundesgesetzblatt  Teil 1
Nr. 22,gültig seit dem 01.08.2017, sind zu

beachten. Generell sind gefährliche
Abfälle mit Begleitschein zu entsorgen.
Sammelentsorgungen von gefährlichen
Abfällen sind auszuschließen. Die Abfall-
und Entsorgungskonzepte für die
Entsorgung der gefährlichen und nicht
gefährlichen Bauabfälle sind
Auftragsbestandteil und mit
Beauftragung, spätestens
jedoch 2 Wochen vor Beginn der
Arbeiten an den Auftraggeber mit
Transportgenehmigungen und
Zertifikaten als Entsorgungsfachbetrieb
zu
übergeben.

8. 1Alle in den Positionen angegebenen
Leitfabrikate und damit verbundenen
Qualitäten geltend als bindend. 2Wenn
der Bieter ein gleichwertiges Fabrikat
anbietet, muss er mit der
Angebotsabgabe dies auf einem
gesonderten Beiblatt
einreichen, wobei folgende Angaben
enthalten sein müssen: Position,
Fabrikat,
Nachweise der Gleichwertigkeit mit allen
erforderlichen Parametern
(Konfirmitätsnachweis).3 Dies gilt für alle
ausgeschriebenen Positionen.
4Insofern Produktabfragen zum
angebotenen Produkt in den
LV-Positionen
enthalten sind, so wird hier das
angebotene Produkt abgefragt - nicht der
angebotene Produkt-Hersteller. 5Wenn
vom Bieter keine Eintragung des
angebotenen Produktes erfolgt, dann
bietet er automatisch das Leitprodukt /
das
Produkt der Planung wie in der
LV-Position beschrieben an. 6Die
ausschließliche
Angabe des Produkt-Herstellers ohne
Produktangabe, wird als nicht
geschrieben /
keine Eintragung im Sinne des fünften
Satzes gewertet.

10. Bauberatungen / Baustellensitzungen
werden wöchentlich durchgeführt, die
Teilnahme ist vertragliche Pflicht.

11. Dokumentation bezüglich Bauteilen
und Ausführungen mit
Brandschutzaufforderungen können
nach Anforderung von der
Bauleitung/Brandschutzgutachter/-prüfer
und AG während der Bauphase,
vor der Ausführung aufgefordert werden.
In dem Fall sind die geforderten
Unterlagen fristgemäß vor dem AG
vorzulegen.

12. Koordination und Komunikation
mit anderen Gewerken und der Bauleitung,
um die Bauzeiten einzuhalten, gehört zum
Leistungsumfang.

*Hinweis*
Besondere Vertragsbedingungen

Art und Umfang der Leistung (§ 1 VOB/B)
Die Vertragsleistung umfasst alle Leistungen und
Lieferungen, die erforderlich sind, um das Gewerk
funktionsfähig herzustellen. Unvollständigkeiten,
Unklarheiten und
Widersprüche sind dahingehend aufzulösen, dass eine
den übrigen
Vorschriften des Vertrages entsprechender
funktionsfähiger Leistung geschuldet wird.

Ausführungsunterlagen (§ 3 Abs. 5 und 6 VOB/B)

Der Auftragnehmer hat auf Verlangen des Auftraggebers
einen Bauterminplan für seine Leistungen zu erstellen
und
dem Auftraggeber zu übergeben.

Dieser Bauterminplan muss auf der Basis des vom
Auftraggeber vorgelegten Bauzeitenplans erstellt
werden.

Werbung (§ 4 Abs. 1 VOB/B)
Werbung auf der Baustelle ist nur nach vorheriger
Zustimmung des Auftraggebers zulässig.

Benutzung von Lagerplätzen (§ 4 Abs. 4 VOB/B)
Der Auftraggeber stellt dem Auftragnehmer die
notwendigen Lagerplätze gemäß § 4 Abs. 4 VOB/B
unentgeltlich zur
Verfügung.

Eine Beschreibung der Lagerplätze ist in der
Baubeschreibung enthalten.

Benutzung von Wasser- und Energieanschlüssen (§ 4 Abs.
4 VOB/B)
Die Anschlussanlagen für Wasser und Energie (s. auch
BBS) werden:
bauseits gestellt, soweit nicht anders im LV
beschrieben.

Baureinigung und Abfallbeseitigung
Dem Auftragnehmer obliegt die Baureinigung nach
Abschnitt 4.1 der DIN 18299 (aktuelle Fassung) und der
einschlägigen gewerkespezifischen Allgemeinen
Technischen Vertragsbedingungen für Bauleistungen
(VOB/C). Kommt
der AN dem innerhalb einer angemessenen, ihm gesetzten
Frist samt Kündigungsandrohung nicht nach, ist der
Auftraggeber zur Teilkündigung und anschließenden
Selbstbeseitigung auf Kosten des Auftragnehmers
berechtigt.

Der Auftragnehmer wird sich bemühen, bei der
Erbringung seiner Leistung Abfälle zu vermeiden.
Der Auftragnehmer trifft alle erforderlichen
Vorkehrungen, um Bau- und Abbruchabfälle nach den
geltenden Vorschriften
getrennt zu erfassen und zu halten sowie einer
sachgerechten Entsorgung zuzuführen.
Die nach den abfallrechtlichen Bestimmungen zum
Nachweis einer ordnungsgemäßen Entsorgung
erforderlichen
Erklärungen, Bestätigungen, Belege usw. sind dem
Auftraggeber vorzulegen.

Ausführung der Leistung (§ 4 Abs. 10 VOB/B)
Für die Teile der Leistung, die durch die weitere
Ausführung der Prüfung und Feststellung entzogen
werden, wird die
gemeinsame Feststellung auf der Baustelle über deren
Zustand, ihre Vertragsmäßigkeit sowie deren Art und
Umfang
verlangt. Der Auftragnehmer hat die gemeinsame
Feststellung rechtzeitig zu beantragen.

Ausführungsfristen (§ 5 VOB/B)
Verbindlicher Beginn der Ausführung: gemäß Deckblatt
LV/
Bauablaufplan/Angaben vom AG
Mehraufwand für mehreren Bauabschnitte ist
in der Positionen "Baustelleneinrichtung" zu
berücksichtigen
und einzukalkulieren.

Der Auftragnehmer ist verpflichtet, mit der
Herstellung nach Erteilung des Zuschlags alsbald zu
beginnen und in einer
angemessenen Zeit zügig zu Ende zu führen.

Haftung (§ 10 Abs. 2 VOB/B)
Der Auftragnehmer ist verpflichtet,
eigenverantwortlich alle notwendigen
Sicherheitsvorkehrungen im eigenen
Leistungsbereich zu treffen, um Schäden von Personen
und Sachen innerhalb des Baugeländes und des
Baubereichs
abzuwenden (Verkehrssicherungspflicht). Der
Arbeitnehmer stellt den Arbeitgeber im Innenverhältnis
von sämtlichen
Schadensersatzansprüchen aus schuldhafter
Verkehrssicherungspflichtverletzung im eigenen
Leistungsbereich frei,
insbesondere bei etwaigen von ihm schuldhaft
verursachten Schäden an Nachbargebäuden oder
-grundstücken (vgl. §
10 Abs. 2, Satz 1, Halbsatz 2 VOB/B).

Der Auftragnehmer hat Bauunfälle, bei denen Personen-
oder Sachschäden entstanden sind, dem Auftraggeber
unverzüglich mitzuteilen.

Mängelansprüche und deren Verjährung (§ 13 Abs. 1, 4
und 7 VOB/B)
Die Sachmängelhaftung bestimmt sich nach § 13 VOB/B.
Als Verjährungsfrist für Mängelansprüche wird für
Bauwerke
die Dauer von 5 Jahren, beginnend ab der Abnahme,
vereinbart.

Abrechnung (§ 14 VOB/B)
Ein Aufmaß wird entsprechend ATV DIN 18299 Abschnitt 5
generell nur dann durchgeführt, wenn keine Zeichnungen
vorliegen, denen die ausgeführte Leistung entspricht.

Das Aufmaß wird von den Vertragspartnern gemeinsam
genommen und ist bei Einvernehmen anerkannte
Berechnungsgrundlage für die Abrechnung. Beiden
Vertragspartnern wird deshalb das Recht zum Bestreiten
des
Aufmaßergebnisses nicht genommen.

Aus Abrechnungszeichnungen oder anderen
Aufmaßunterlagen müssen alle Maße, die zur Prüfung
einer Rechnung
nötig sind, unmittelbar zu ersehen sein.

Die Originale der Aufmaßblätter, Wiegescheine und
ähnlicher Abrechnungsbelege erhält der Auftraggeber,
die Durchschriften der Auftragnehmer.

Alle Rechnungen sind in 2-facher Ausfertigung und an
den Auftraggeber adressiert einzureichen.
Die notwendigen Rechnungsunterlagen (z.B.
Mengenberechnungen, Abrechnungszeichnungen,
Handskizzen) sind in
2facher Ausfertigung den Rechnungen beizufügen.

In jeder Rechnung sind Umfang und Wert aller
bisherigen Leistungen und die bereits erhaltenen
Zahlungen mit
gesondertem Ausweis der darin enthaltenen
Umsatzsteuerbeträge anzugeben.

Die Schlussrechnung ist vom Auftragnehmer in prüfbarer
Form innerhalb von 30 Kalendertagen nach Fertigstellung
vorzulegen.

Stundenlohnarbeiten (§ 15 VOB/B)
Bei Stundenlohnarbeiten gelten die vereinbarten
Verrechnungssätze unabhängig von der Anzahl der
geleisteten
Stunden.
Der Auftragnehmer hat über Stundenlohnarbeiten
arbeitstäglich Stundenlohnzettel in zweifacher
Ausfertigung
einzureichen. Diese müssen außer den Angaben nach § 15
Abs. 3 VOB/B enthalten:
das Datum, die Bezeichnung des Ausführungsortes
innerhalb der Baustelle, die Art der Leistung, die
Namen der
Arbeitskräfte und deren Berufs-, Lohn oder
Gehaltsgruppe, die geleisteten Arbeitsstunden je
Arbeitskraft, ggf.
aufgegliedert nach Mehr-, Nacht-, Sonntags- und
Feiertagsarbeit, sowie nach im Verrechnungssatz nicht
enthaltenen
Erschwernissen und die Gerätekenngrößen.

Stundenlohnrechnungen müssen entsprechend den
Stundenlohnzetteln aufgegliedert werden.
Die Originale der Stundenlohnzettel behält der
Auftraggeber, die bescheinigten Durchschriften erhält
der
Auftragnehmer.

Die Abzeichnung von Stundenlohnzetteln durch den
Auftraggeber oder den Bauleiter und die damit
verbundene
Anerkenntniswirkung betreffen nur Art und Umfang der
erbrachten Leistung. Es bleibt die Prüfung
vorbehalten, ob es
sich bei den bescheinigten Arbeiten überhaupt um
vergütungspflichtige Leistungen handelt und ob diese
dann auf
Stundenlohn- oder Einheitspreisbasis abzurechnen sind.

Zahlungen, Vorauszahlungen (§ 16 VOB/B)
Der Auftragnehmer erhält Abschlagszahlungen
entsprechend dem Bruttowert der jeweils durch
prüfbare, an den
Auftraggeber adressierte Rechnung nachgewiesenen
vertraglichen Leistungen abzüglich eines 10%igen
Einbehalts.

Der Auftragnehmer gewährt dem Auftraggeber ein Skonto
in Höhe von "gemäß Vereinbarung aus dem
Verhandlungsprotokoll" % der Auftragssumme bei
Zahlungen innerhalb von 10 Werktagen nach
Rechnungszugang
beim Auftraggeber.

Das Bautagebuch ist der Schlussrechnung beizufügen.

Sicherheitsleistung (§ 17 VOB/B)
Der Auftraggeber darf als Sicherheit für die
vertragsgemäße Erfüllung der Leistungen bis zur
Abnahme 10 % der
Bruttoauftragssumme (einschl. erteilter
Nachtragsaufträge) einbehalten.

Der Auftraggeber darf als Sicherheit für die
vertragsgemäße Erfüllung der Sachmängelansprüche auf
die Dauer der
Gewährleistungszeit zuzüglich der sich durch Hemmung
oder Neubeginn ergebenden Verlängerung, beginnend mit
der
Abnahme der Bauleistung, 5 % der
Bruttoabrechnungssumme einbehalten.

Der Einbehalt darf vom Auftragnehmer gegen Übergabe
einer unbedingten, unbefristeten, unwiderruflichen
selbstschuldnerischen und hinterlegungsklauselfreien
Bürgschaft eines in der Europäischen Union zugelassenen
Kreditinstituts oder Kreditversicherers abgelöst
werden.

Änderung der Vertragspreise
Lohn- und Stoffpreisgleitklauseln (Material- und
Transportgleitklauseln) werden nicht vereinbart. Die
vereinbarten Preise
sind - von § 2 Abs. 3 VOB/B und sonst in der VOB/B
vorgesehenen wie auch sich sonst nach allgemeinen
Rechtsgrundsätzen ergebenden
Preisänderungsmöglichkeiten abgesehen - Festpreise.

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Soweit persönliche Schutzausstattung (PSA)
erforderlich ist, hierzu zählen auch Artikel zur
Wahrung der Notwendigkeiten im Rahmen eines erhöhten
Infektionsschutzes, sind diese entsprechend den
gesetzlichen Anforderungen bzw. der situativen
Notwendigkeit immer einzusetzen.

5) Möbel und sonstiges Mietereigentum, Bodenflächen und
angrenzende Bauteile etc. im Bereich der auszuführenden
Arbeiten sind durch Folie, evtl. Schaltafeln oder
Ähnliches zu schützen.

A3) PREISE

Soweit und sobald Überschreitungen absehbar sind, ist
hierüber der Abteilung Einkauf des AG ein schriftliches
Angebot einzureichen und eine gesonderte Vereinbarung
zu treffen.

In den Einheitspreisen sind sämtliche Kosten, wie
Lohn-, Material- und Nebenkosten, hierzu gehören auch
erforderliche Hygieneschutzartikel, enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Zusatzleistungen, die in den
nachfolgenden Leistungspositionen nicht enthalten sind,
sind als Nachtrag dem zuständigen Bauleiter vor
Ausführung zur Genehmigung aufzugeben. Die Preise für
derartige Zusatzleistungen sind auf der
Kalkulationsbasis des Leistungsverzeichnisses zu
kalkulieren. Diese Positionen sind so ausreichend und
umfassend zu beschreiben, dass sowohl eine
sachlich-fachliche als auch eine kalkulatorische
Nachprüfung durch den Auftraggeber gewährleistet ist,
hierzu gehört insbesondere die Angabe der verfahrenen
Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

### Titel 1 Leistungsverzeichniss KG 440+456

*Hinweis*
0.1 TECHNISCHE VORBEMERKUNGEN
Die elektrischen Anlagen sind nach den neuesten und
gültigen
Vorschriften und den "Anerkannten Regeln der Technik"
zu erstellen.

Dazu gehören insbesondere:

- VDE-Vorschriftenwerk, hier im Besonderen die in der
DIN 18382
aufgeführten (VOB/C)
- Unfallverhütungsvorschriften (DGUV)
- Produktsicherheitsgesetzt. Überwachungsbedürftige
Anlagen,
Betriebssicherheitsverordnung (ProdSG)
- Technische Regeln für Betriebssicherheit (TRBS)
- Sicherheitsvorschriften der Feuerversicherer (AFB/
Musterbedingung)
- Arbeitsstättenrecht (ArbSchG)
- Verordnung über den Bau von elektrischen
Betriebsräumen (EltBauVo)
- Energiewirtschaftsgesetzt (EnWG)
- Musterleitungsanlagenrichtlinie (MLAR)
- Baugenehmigung und Brandschutzkonzept
- Verwendbarkeitsnachweise (Teil der Dokumentation)
- Bestimmungen, im Besondere DIN 18015, Elektrische
Anlagen in
Wohngebäuden (Ersatzweise)

Sämtliche o.g. Vorschriften sind in der am Tag des
Vertragsabschlusses /
der Auftragserteilung gültigen Fassung maßgebend.
Übergangsfristen von
älteren Fassungen finden keine Anwendung. Andere
Festlegungen müssen
ausdrücklich in der Leistungsbeschreibung getroffen
werden.

2.2 Betriebsmittel
Alle Betriebsmittel müssen den für sie geltenden VDE
Bestimmungen
entsprechen. Die Bezeichnung Betriebsmittel entspricht
der Definition in
VDE 0100, Teil 200. Sie sind  unter besonderer
Berücksichtigung der
"Allgemeinen Leitsätze für das sicherheitsgerechte
Gestalten technischer
Erzeugnisse" auszuwählen.

Sofern nicht zutreffend, sind sie nach
energiewirtschaftlichen
Gesichtspunkten auszuwählen. Auch im Hinblick auf
späteren gefahrlosen
Betrieb sind die Allgemeinen und Zusatz-Festlegungen
DIN 57 105 / VDE
0105 einzuhalten.

Für die Ausrüstung von Anlagen mit elektronischen
Betriebsmitteln sind
die Mindestanforderungen an den Bau dieser
Betriebsmittel und deren
Einbau nach VDE 0160 zu berücksichtigen.

2.3 Behördliche Auflagen
Auflagen durch Behörden, die in den
Verantwortungsbereich des AN fallen,
sind von diesem kostenlos und unverzüglich zu
berücksichtigen bzw.
auszuführen.

2.4 Genehmigungen
Alle Anmeldungen, Anträge, Genehmigungen und Gesuche,
einschließlich der
erforderlichen Zeichnungs- und Berechnungsunterlagen
sowie
Kontaktaufnahme mit den Behörden ist Sache des
Auftragnehmers ohne
besondere Vergütung. Die Kosten dieser
Genehmigungsverfahren gehen zu
Lasten des Auftragnehmers.

2.5 Fabrikate
Alle vom Auftragnehmer zu liefernden Materialien sind
vor der Bestellung
mit dem Auftraggeber abzustimmen und bei Verlangen zu
bemustern.

Die in den Leistungsbeschreibungen einer Kostengruppe
einmal genannten
Hinweise und Fabrikate gelten auch bei allen
entsprechenden
gleichwertigen Leistungen.

0.2 WERK UND MONTAGEPLANUNG
Es gelten insbesondere die Anforderungen in der VOB/ C
- DIN 18382
- DIN 18384
- DIN 18386

*Hinweis*
Büro und Geschäftshaus
Edisonallee 17
14473 Potsdam

Maßnahme: Umnutzung Erdgeschoss

Umbau Mietfläche
Elektrotechnik

Leistung:

440 Elektrische Anlagen
450 Kommunikations-, sicherheits- und
informationstechnische Anlagen

Bauherr:
Covivio Immobilien SE
c/o Covivio Immobilien GmbH
Essener Straße 66
46047 Oberhausen

#### Bereich 1.1 Baustelleneinrichtung und Vorhaltung

*Hinweis*
TECHNISCHER HINWEIS BAUSTELLENEINRICHTUNG
Einrichten der Baustelle für sämtliche in der
Leistungsbeschreibung aufgeführten Leistungen.
Die Baustelleneinrichtung beinhaltet das Einrichten der
Baustelle für die eigene Leistungsausführung für
sämtliche aufgeführte Leistungen mit allen
erforderlichen Großgeräten, Mobilkränen, Geräten,
Montagehilfen und Hebezeugen, sonstige Betriebsmittel,
Absperrungen etc.

Eigene Änderungen, Modifikationen und erforderliche
Ergänzungen aufgrund der eigenen Großgerätewahl und
eventuelle Massenanpassungen sind in die Angebotspreise
einzurechnen, einschließlich aller eventuell
erforderlichen Sicherungsmaßnahmen, Absturzsicherungen
für die eigene Ausführung (sofern erforderlich),
Geländerkonstruktionen nach UVV, etc.

**1.1.5 Baustelleneinrichtung herstellen und räumen**
Baustelle für sämtliche, in der Leistungsbeschreibung
aufgeführte Leistungen einrichten und räumen
Menge: 1,000 psch

**1.1.10 Baustelleneinrichtung vorhalten gemäß Terminplan**
Baustelle für sämtliche, in der Leistungsbeschreibung
aufgeführte Leistungen bis zur Abnahme vorhalten.
Menge: 1,000 psch

**1.1.15 Gerüste vorhalten über 3,5m über die Bauzeit**
*** Bedarfsposition ohne GB
Vorhalten für Gerüste in Arbeitsbereichen höher 3,5 m
Menge: 1,000 psch

**1.1.20 Bau-Bel., Langfeld, IP65- LED ca. 5000 lm-**
Nur für Flure und Rettungswege während der Bauzeit
vorhalten.
Der Preis ist zu bilden aus Beschaffen, Einrichten,
Betreiben und Demontieren während der gesamten Bauzeit
gemäß Terminplan

Langfeldleuchte mit Plexiglasabdeckwanne, bestückt mit
LED Technik, ca. 5000 lm. einschl. Anklemmen der
flexiblen Zuleitung als Durchgangsverdrahtung,

leihweise liefern, betriebsfertig auf- und ggf.
mehrfach umhängen, sowie demontieren und abfahren nach
Beendigung der Bauzeit
Menge: 15,000 St

**1.1.25 Leihkabel HO7RN- F3x2,5 für Baubeleuchtung**
Gummischlauchleitung als Bauprovisorium auf Mietbasis.
Der Preis ist zu bilden aus Beschaffen, Einrichten,
Betreiben und Demontieren während der gesamten Bauzeit
gemäß Terminplan
Gummischlauchleitung H07RN-F 3x 2,5 qmm
betriebssicher verlegen und nach Beendigung der
Bauarbeiten abbauen und zurücknehmen.
Menge: 250,000 m

**1.1.30 AP- Schlüsselschalter für Baubeleuchtung**
AP-Schlüsselschalter für die Baustellenbeleuchtung
betriebsfertig montieren,
nach Bauabschluss demontieren und entsorgen.
liefern, montieren und betriebsfertig anschließen  .
Menge: 2,000 St

**1.1.35 Ersatzabdeckung**
*** Bedarfsposition ohne GB
Ersatzabdeckung für v.g. Langfeldleuchte liefern und
montieren,
Menge: 5,000 St

**1.1.40 Leuchtmittel**
*** Bedarfsposition ohne GB
Leuchtmittel für v.g. Baustellenleuchte liefern und
bei defekten Leuchten austauschen,
Menge: 4,000 St

**1.1.45 Bauheizung**
Heizleistung: 9,0 kW
Anschlussleitung: 1,5 m
Schutzart: IP 24
Netzspannung: 400 V / 50-60 Hz
Maße (H x B x T):455 x 275 x 300 mm
Luftleistung: 1.150 m³ / h
Material (Gehäuse):Stahlblech
Anschluss Starkstrom: 16 A
Menge: 3,000 St

*Hinweis*
Baustromversorgung
Der Baustromverteiler ist gemäß VDE Vorschriftenwerk
und DGUV nach der Errichtung erst zu prüfen und gemäß
den gesetzlichen Bestimmung sind die
Wiederholungsprüfungen durchzuführen und rechtssicher
zu dokumentieren.

Die Einspeisung erfolgt über den HA der Mietfläche im
Haus F,
die dort installierte Zähleinrichtung ist zu nutzen und
der Zählerstand ab der Nutzung zu dokumentieren.
Im Vorraum Technik 00C3 sind 2 Abzweige für die
Einspeisung der beiden Baustromverteiler zu nutzen.
Nach Beendigung der Baumaßnahme ist die Baustromversorgung wieder zurückzubauen.

**1.1.50 Gummischlauchltg H07RN-F 5x25qmm cu**
Gummischlauchleitung als Zuleitung Baustromverteiler.

Gummischlauchleitung H07RN-F 5 x 16 qmm liefern und in
Teillängen als Baustromkabel für die Dauer der Bauzeit
innerhalb des Gebäudes teilweise auf Abstand und / oder
mit Kabelbinder, verlegen.
betriebssicher verlegen und nach Beendigung der
Bauarbeiten abbauen und zurücknehmen.
Menge: 65,000 m

**1.1.55 Sicherheitsprüfung gemäß DGUV während Bauzeit**
Regelmäßige, wiederkehrende Sicherheitsprüfung
vorhandener, in Betrieb befindlicher
Baustellenverteiler. Ergebnis und Messwerte sind im
Prüfbericht zu dokumentieren (ohne Anfahrtskosten).
Festgestellte Unfall- und lebensbedrohliche Mängel
werden sofort nach Rücksprache mit dem Auftraggeber,
nach anfallendem Material- und Zeitaufwand,
instandgesetzt.
Der Preis ist zu bilden für Prüfung während der
gesamten Bauzeit gemäß Terminplan.
Menge: 1,000 psch

**1.1.60 Baustromverteiler 63A**
Der Preis ist zu bilden aus Beschaffen, Einrichten,
Betreiben und Demontieren während der gesamten Bauzeit
gemäß Terminplan

Typgeprüfter Baustromverteiler mit folgender Mindest-
 Bestückung:
Einspeisung NH 63A
2 CEE-Steckdose 5 / 16 A, 400 V / 6 h, abgesichert mit
Überstromschutzeinrichtung, 16 A - C-Charakteristik und
geschützt über einen gemeinsamen FI-Schutzschalter, 40
A, 4-polig, 25 A / 30 mA
1 CEE-Steckdose 5 / 32 A, 400 V / 6 h, abgesichert mit
Überstromschutzeinrichtung, 32 A - C- Charakteristik
und  geschützt über einen gemeinsamen
FI-Schutzschalter, 40 A 4-polig, 40 A / 30 mA
6 Schutzkontaktsteckdosen 2 / 16 A, 230 V,abgesichert
mit Überstromschutzeinrichtung, 16 A - C-
Charakteristik und geschützt über einen gemeinsamen FI-
Schutzschalter, 40 A, 4-polig, 40 A / 30 mA

kpl. liefern, betriebsfertig anschließen und für eine
Gesamtbauzeit gemäß Terminplan vorhalten incl. der
monatlich durchzuführenden sicherheitstechnischen
Prüfungen,
nur Miete / kein Kauf. Nach Beendigung der Bauzeit ist
der Baustromverteiler wieder zurückzubauen.
Menge: 2,000 St

#### Bereich 1.2 Rückbau

*Hinweis*
Bei derDemontage der elektrischen Betriebsmittel (Kabel
und Leitungen) ist darauf zu achten, dass alle
einschlägigen Unfallverhütungsvorschriften eingehalten
werden.
Freischalten (Einspeisung aus Gebäude F beachten), auf
Spannungsfreiheit prüfen, gegen Wiedereinschalten
sichern,

Nach der sorgfältigen und gewissenhaften
Außerbetriebnahme der elektrischen Anlage in den
jeweiligen zur Baustelle erklärten Bereichen, erfolgt
nach Überprüfung und Sicherung gegen unbeabsichtiges
Wiedereinschalten, die Demontage.

*Hinweis*
Bestehende Kabelbahnen, Gitterrinnen jeglicher Größe,
Sammelhalter groß oder klein, einschließlich Zubehör in
den Zwischendeckenbereichen der gesamten Mietfläche
unterfallen nicht der Demontage.

**1.2.5 Demontage Einbauteile**
Demontage von Einbauteilen wie Schalter, Steckdosen
etc. einschließlich Einsatz komplett erbrigen und
fachgerecht entsorgen incl.Entsorgungsnachweis des
Abfallentsorgungs- unternehmens,
Menge: 30,000 St

**1.2.10 Demontage Niederspannungs-Einbauteile jeglicher Art**
Demontage Niederspannungs-Einbauteilen jeglicher Art
einschließlich fachgerechter Entsorgung incl.
Entsorgungs- nachweis des
Abfallentsorgungsunternehmens,
Menge: 60,000 St

**1.2.15 Öffnen von Weichschotts**
Öffnen von Weichschotts zur Demontage der Kabel und
Leitungen
Schottmaß bis (15x15) cm und (25x25)mm
Komplett erbringen
Menge: 15,000 St

**1.2.20 Demontage von Kabel und Leitungen**
Demontage von Kabel und Leitungen(inkl. EDV Leitungen)
einschließlich Befestigungsmaterial im Bestand
(ausgenommen sind Leitungs- und Kabelverlegesysteme an
der Decke), die Kabel und Leitungen sind bis zur
Unterverteilung.bzw. EDV-Verteilungen zurück zu ziehen.
Komplett demontieren und fachgerecht entsorgen incl.
Entsorgungsnachweis des Abfallentsorgungsunternehmens.
Menge: 2000,000 m

**1.2.25 Demontagearbeiten Brüstungskanal**
Bestehenden Brüstungskanal fachgerecht demontieren,
demontiertes Material fachgerecht entsorgen incl.
Entsorgungsnachweis des Abfallentsorgungsunternehmens,
Menge: 10,000 m

#### Bereich 1.3 Installationsverteiler

*Hinweis*
Durch den geplanten Umbau können zusätzliche Arbeiten
hinsichtlich des Rückbaus der bestehenden
Unterverteilungen anfallen.
Die Verteilungen sind grundsätzlich auf ihre
Wiederverwend- barkeit hin zu überprüfen. Die Prüfumg
ist zu dokumentiren und der Bauleitung zur Festlegung
der weiteren Vorgehensweise vorzulegen.

**1.3.5 Teilrückbau der Unterverteilungen (Sreckdosenstromkreise)**
1  Stück Gruppe bestehend aus
Gruppen- Fehlerstromschutzschalter 40/0,03A, inkl. 6
Stück Leitungsschutzschalter zurückbauen
Menge: 4,000 St

**1.3.10 Erweiterung eines bestehenden Unterverteilers (Steckdosenstromkreise)**
Fehlerstrom-/Leitungsschutzschalter (Kombielement)

- FI/LS-Schutzeinrichtung
- Typ A
- 1+N-Pole
- Bemessungsspannung::230/240V
- Bemessungsstrom: 16A (B-Charakteristik)
- IF 30mA
- 10KA

Anstelle der in der vorangegangen Position entfallennen
Elemente werden aus Platzersparnis die o.g. Elemente
eingesetzt.
liefern, einbauen und betriebsfertig anschließen
Menge: 20,000 St

**1.3.15 Bedarfsposition Unterverteilung UV- 01.1**
*** Bedarfsposition ohne GB
UV  01.1 AP-Verteiler aus Stahlblech, IP 43, SK II
Farbe: lichtgrau RAL 7035
Einspeisung:
 1 x Zuleitungsklemme für Kabel bis 5x 35 mm²,
1 x Lasthauptschalter 4P 63 A / 400 V
 1 x modular Überspannungsableiter-/Schutz mit optisch
/  akustischer Anzeige, Typ 2; 20 kA (8/20µs) 4- polig,
mitFM-Kontakt, steckbar auf Hutschiene 35 mm mit
Defektanzeige
1 x D01- Si.- Element, 3 polig, 16A/10A
1 x D02- Si.- Element, 3 polig, 63A/50A
2 x D02- Si.- Element, 3 polig, 63A/50A.
3 x Leitungsschutzschalter 3 polig 10kA
B-Charakteristik 16A
 16 x Leitungsschutzschalter 1 polig 10kA
B-Charakteristik 16A
3 x Leitungsschutzschalter 1 polig 10kA
C-Charakteristik 10A
3 x Leitungsschutzschalter 1 polig 10kA
C-Charakteristik 10A  mit Hilfskontakt NC
1 x Leitungsschutzschalter 1 polig 10kA
C-Charakteristik 13A  mit Hilfskontakt NC
1 x Leitungsschutzschalter 1 polig 10kA
C-Charakteristik 13A
2 x SHS-Schalter, selektiv, 3polig, 40A, 25 kA
 2 x Fehlerstromschutzschalter 4-polig 10kA, 40A,30mA
Typ A
 2 x Treppenhauszeitautomat, 2-polig als Schließer,
Schaltleistung je pol 16 A /250 VAC, Steuerspannung 230
V Zeitbereich einstellbar, 1 min  120 min,
 2 x Stromstoßfernschalter, 2-polig als Schließer,
Schaltleistung je pol 16 A /250 V, Steuerspannung 230 V
1 x Stromstoßfernschalter, 1-polig als Schließer,
Schaltleistung 16 A /250 V, Steuerspannung 230 V
Max. Breite: 1300 mm
Vorbeschriebene Verteilung liefern, montieren und
betriebsfertig anschließen, alle ankommenden und
abgehenden  Leitungen sind dauerhaft zu beschriften,
komplett.
Platzreserve von 25% vorsehen.

 Fabrikat der Planung:

Hager oder gleichwertiger Art
Menge: 1,000 St

**1.3.20 Bedarfsposition Installationskanal**
*** Bedarfsposition ohne GB
Installationskanal, Leitungsführungskanal aus
Stahlblech bandverzinkt, Breite / Tiefe - 150 x 64 mm,
Unter- und Oberteil mit Klemmklammern, Farbe reinweiß,
zwischen UV und Kabeltrasse an der Decke liefern und in
Teillängen betriebsfertig montieren.
Leitfabrikat: OBO Bettermann Typ: LKM FSK oder
gleichwertiger Art
Menge: 5,000 m

*Hinweis*
Teilrückbau der Unterverteilungen (Lichtstromkreise)
Der Betrieb der LED- Deckeneinlegeleuchte für die
Bürobereiche Fabrikat RZB, Typ SONIS EVO,
Bemessungsleistung 26W, Spannung 220-240V ist mit
Leitungsschutzschaltern (LSS) wie folgt geregelt:
Leuchten an LSS B10A 6 Sück
Leuchten an LSS B16A 9 Sück
Leuchten an LSS C10A 12 Sück
Leuchten an LSS C16A 19 Sück
In den Bürobereichen mit 1 Schaltstelle erfolgt die
Schaltung mit Ein-/Ausschalter  bzw. bei mehreren
Leuchten über Schütz.
In den Bereichen mit 2 Schaltstellen erfolgt die
Schaltung mit Tastern und Stromstoßrelais.

**1.3.25 Installationsschütz**
Installationsschütz 400V, 25A Nennstrom, Steuerspannung
230V, 50HZ, 4-polig, 100% ID
liefern, installieren und betriebsfertig anschließen
Menge: 8,000 St

**1.3.30 Stoßstromschalter**
Elektromechanischer Stromstoßschalter 16A,
Steuerspannung 230V, 1 Schließer mit Handbetätigung und
Schaltstellungsanzeige, S12- 100-230V
liefern, installieren und betriebsfertig anschließen
Menge: 8,000 St

#### Bereich 1.4 Behinderten Toilette

**1.4.5 Notrufset mit USV**
Notrufset mit USV für die Serie LS
besteht aus Zugtaster, Rufmodul, Abstelltaster,
Netzteil und USV-Modul
(Schraubbefestigung, ohne Befestigungskrallen)
komplett mit Rahmen 1fach
Montagehinweis USV-Modul: tiefe Dose verwenden

Notrufsystem
Das JUNG Notrufsystem dient dem Hilferuf in
behindertengerechten WC-Anlagen. Es entspricht den
sicherheitstechnischen Anforderungen nach DIN VDE 0834.

Das Notrufsystem ist modular aufgebaut.
Die folgenden fünf Komponenten sind zusammen als
komplettes Notrufset erhältlich:

¦ Zugtaster
Über eine leicht erreichbare Zugschnur kann im Bad/WC
ein Notruf ausgelöst werden. Der Zugtaster kann auch
mitten im Raum an der Decke installiert werden, um für
hilfsbedürftige Menschen gut erreichbar zu sein. Eine
erfolgreiche Rufauslösung wird durch eine rote
Beruhigungslampe am Taster signalisiert.
Achtung: Die Zugschnur muss bis auf den WC-Boden
reichen.

¦ Rufmodul
Das Rufmodul kann z.B. außen neben der WC-Tür oder
Flurtür installiert werden. Ein ausgelöster Notruf wird
hier optisch durch eine rote LED und akustisch durch
einen Summer, 90 dB(A), signalisiert. Beide Signale
können wahlweise von Dauerlicht/Dauerton auf
Blinklicht/pulsierender Ton umgestellt werden.

¦ Abstelltaster
Im gleichen Raum, in dem sich der Zugtaster befindet,
wird neben der Tür der Abstelltaster installiert. Das
helfende Personal kann dort den ausgelösten Ruf
abstellen.

¦ Netzteil zur Spannungsversorgung des Notrufsystems
mit DC 24 V

¦ USV-Modul zur Überbrückung von
Spannungsausfällen

Die Komponenten des JUNG Notrufsystems werden mit
Rahmen aus den Serien AS / A, CD oder LS ergänzt, so
dass ein einheitliches Design im gesamten Gebäude
möglich ist. Im kompletten Notrufset sind die Rahmen
bereits enthalten.
Zur Erweiterung einer Anlage sind die Komponenten auch
einzeln erhältlich.

Technische Daten Allgemein
Versorgungsspannung: 230 V AC
Zulässige Einsatztemperatur: +5 bis +40 °C
Verdrahtung: Fernmeldekabel J-Y(St) Y 2x2x0,6
Anschlussdurchmesser: eindrähtig 0,3 bis 1,4 mm
Netzgerät: 24 V / 250 mA, Einbau in Unterputzdose 58 mm
Ø, Abdeckung
Rufmodul: Einbau in Unterputzdose 58 mm Ø, Abdeckung
potentialfreier Relaiskontakt, Wechsler, 24 V / 2 A
Zugtaster, Abstelltaster,
USV-Modul (nur im Notrufset mit USV
NRS .. 0834-2 .. enthalten): Einbau in Unterputzdose 58
mm Ø, Abdeckung
USV-Modul
Maximallast Netzbetrieb: 250 mA
Akkubetrieb
Ausgangsspannung:  22,8 V DC, ± 10 %
Nennlast für 1 Stunde: 130 mA
Maximallast für 15 Minuten: 300 mA

Farbe: weiß

Leitfabrikat: JUNG Art.-Nr.:  NRS LS 0834-2
oder gleichwertig
liefern, installieren und betriebsfertig anschließen
Menge: 1,000 St

#### Bereich 1.5 Installationsgeräte

*Hinweis*
Hinweis Technische Vorbemerkungen Grundlage
Technische Vorbemerkungen

Grundsätzlich ist vom Auftragnehmer zu beachten, dass
sämtliche Einbauten dem Auftraggeber zur Bemusterung
kostenlos vorzustellen und von diesem vor Bestellung
freizugeben sind.

Sämtliche Installationsgeräte und Abzweigdosen sind
nach Vorgabe des AG in Maschinenschrift zu beschriften.
Die Beschriftung ist vor Ausführung durch den AN dem AG
zur Freigabe vorzulegen. Dies ist in die Einheitspreise
einzurechnen.

*Hinweis*
Hinweis Standardbeschreibung
Bei den nachfolgenden Installationsgeräten ist jeweils
ein einheitliches Programm eines Fabrikates zu
verwenden.

*Hinweis*
Hinweis Technische Vorbemerkungen Unterputz
Technische Vorbemerkungen

Bei Unterputzausführung versteht sich die Leistung
einschließlich der erforderlichen Stemmarbeiten mit
zugehöriger Unterputzdose.
Abdeckrahmen sind als Einzel- oder Kombinationsrahmen
entsprechend der Anordnung auf dem Installationsplan zu
installieren. Mehrfachanordnungen sind grundsätzlich
mit Kombinationsrahmen zu versehen. Es ist
einzukalkulieren, dass die Montage von Schalter/
Steckdosen in zwei Arbeitsschritten auszuführen ist.

*Hinweis*
Hinwis: Die Höhe der Schalter und Steckdosen
Die Höhe der Schalter und Steckdosen beträgt, wenn
nicht in der Ausführungszeichnung anders gefordert ist:

Schalter:  1,05 m über fertigem Fußboden
Steckdosen:  0,30 m über fertigem Fußboden
Abstand von
Türöffnungen:  0,15 m (Rohbaumaß)
Betätigungselemente (z. B. Türtaster) für
Rollstuhlfahrer
Türtaster 0,85 m über fertigem Fußboden

*Hinweis*
Hinweis:  Leitungen von Steckdosen
Werden die Leitungen von Steckdosen geschleift, so sind
Schalterklemmdosen bzw. Installationsgeräte mit
Verbindungsklemmen zu verwenden.

*Hinweis*
Hinweis:  Steckdosen sind dauerhaft zu beschriften
Alle Steckdosen und Schalter sind dauerhaft mit den
Stromkreisen an den Geräten zu kennzeichnen. Alle
Rahmen
sind mit Beschriftungsfeld und Sichtfenster gefordert.
Die Kennzeichnung hat bei dem UP-Programm auf dem
Geräteeinsatz zu erfolgen, so dass beim Wechsel der
Abdeckplatte mit Sichtfenster die
Stromkreisbeschriftung am Geräteeinsatz verbleibt. In
den Einheitspreisen der Installationsgeräte ist die
Beschriftung mit einzukalkulieren

Für UP Farbe reinweiß RAL 9010 bzw. Standardfarbe des
Herstellers.

*Hinweis*
Hinweis. Es ist ein Flächenprogramm zu wählen
Es ist nur ein einziger Hersteller für sämtliche
Installationsgeräte einzusetzen:

Leitfabrikat GIRA
Typ: s-color, reinweiß mit Beschriftungsfeld
oder gleichwertig

*Hinweis*
Montage unter Putz
Nachfolgende Installationsgeräte sind unter Putz,in
GK-Wänden oder ähnlich zu montieren. Lieferung des
Zubehörs wie Einbaudosen und die Leistungen wie
Erstellen und Verschließen der Montageöffnungen gehören
mit zum Leistungsumfang und sind mit einzukalkulieren.

**1.5.5 Wechsel-Wippenschalter**
Wechselschalter als Wippenschalter
 10 A, 240 V AC
liefern und betreibsfertig montieren
Menge: 10,000 St

**1.5.10 Universal-Wippenschalter**
Universal- / Ausschalter als Wippenschalter
10 A, 240 V AC
liefern und und betriebsfertig montieren
Menge: 15,000 St

**1.5.15 Einfachtaster**
Taster als Wippentaster, Schließer, 1-polig
Inkl. Kontrollleuchte
10 A, 240 V AC
liefern und betriebsfertig montieren
Menge: 10,000 St

**1.5.20 SCHUKO- Steckdose**
SCHUKO-Steckdoseneinsatz, komplett mit Abdeckung und
Rahmen
16 A, 240 V AC
liefern und betriebsfertig montieren
Menge: 31,000 St

**1.5.25 Doppelsteckdose**
Doppel SCHUKO-Steckdoseneinsatz, komplett mit Abdeckung
und Rahmen
16 A, 240 V AC
liefern und betriebsfertig montieren
Menge: 30,000 St

**1.5.30 SCHUKO- Steckdose mit Überspannungsschutz**
Schutzkontakt- Steckdose mit Feinschutz Typ 3 für
Elektro- und Elektronikgeräte vor transienten
Überspannungen nach EN 61643-11, inkl.
Beschriftungsfeld
Einsatz nur in Kombination mit Grobschutz Typ 1 und
Mittelschutz Typ 2
Einsatz in TN-, TT-, und IT-Netzen

Schützt Elektro- und Elektronikgeräte vor transienten
Überspannungen
- mit akustischem und optischem Signal
- mit Schraubklemmen

Technische Daten:
Nennspannung: AC 230 V, 50/60 Hz
Nennstrom: 16 A

Einbautiefe: 31 mm
Umgebungstemperatur: -5 bis +40 Grad Celsius
für Leiter von: 1,5 mm² bis 2,5 mm²

komplett mit Abdeckung und Rahmen
Menge: 50,000 St

**1.5.35 SCHUKO-Steckdose FR**
SCHUKO-Steckdoseneinsatz, mit Klappdeckel, komplett mit
Abdeckung und Rahmen
16 A, 240 V AC
liefern und betriebsfertig montieren
Menge: 9,000 St

**1.5.40 AP SCHUKO-Steckdose**
AP-Schutzkontaktsteckdose, 16 A / 230 V, ACESS POINTS,
Schutzart mindestens IP 44, kpl.,liefern und
betriebsfertig anschließen
Menge: 5,000 St

**1.5.45 Geräteeinbaudose 1-fach**
Geräteeinbaudose 1-fach zur Montage von Geräten  beim
Trockenbau in Hohlwände

 Einsatzbereich: Innen
Material: Kunststoff
Länge: 62 mm
Geeignet für: Stromverteilungen
Montageart: Unterputz
Inhalt: 1 Stück
Einbautiefe: 62 mm
Durchmesser: 68 mm
Menge: 76,000 St

**1.5.50 Geräteeinbaudose 2- fach**
für 2 Geräte-Einsätze oder 1 Blockeinsatz
als Verbindungsdose einsetzbar mit Deckel (Art.-Nr.
9062-90)
zur Stromkreistrennung Trennwand Art.-Nr. 9062-22
einsetzen
mit Halterand
für Plattenstärke7 - 40 mm
Tiefe47 mm
Fräsloch Ø2 x 68 mm
Geräteschrauben +/-4
Mittenabstand71 mm
Rohreinführungen Ø 20 mm6
Leitungseinführungen 3 x 2,5 mm² bzw. 5 x 1,5 mm²2
Leitungseinführungen 3 x 1,5 mm²4
Menge: 14,000 St

**1.5.55 Kaiserdose E30-E90**
für Brandschutzwände F30-F90 bzw. EI30-EI90
auch für den direkt gegenüberliegenden Einbau
ab Wandstärke 100 mm
kombinierbar untereinander und mit der
Geräte-Verbindungsdose
Tiefe49 mm
Fräsloch Ø68 mm
Schraubabstand60 mm
Verbindungsstutzen pro VPE5
DIBt-ZulassungZ-19.21-2321
ETA-ZulassungETA-18/0418
Leitungseinführungen bis Ø 11,5 mm6
für Schallschutzwände bis69 dB
für Plattenstärken bis40 mm
HalogenfreiJa
Menge: 8,000 St

*Hinweis*

**1.5.60 Bewegungsmelder Erfassungswinkel 360 grd, Behinderten- WC**
IP54
Betriebsspannung: 230 V~ +10%/-15%
Frequenz: 50 Hz
Schaltstrom: 10 A
Leistungsaufnahme (Standby): 1 W
230 V LED-Lampen: 20 x 20 W
Energiesparlampen: 20 x 20 W
12 V Halogenlampen: 1500 W
230 V Glüh- und Halogenlampen: 2000 W
Leuchtstofflampen unkompensiert: 1200 W
Leuchtstofflampen parallelkompensiert: 1000 W
Leuchtstofflampen mit EVG: 580 W
Erfassungswinkel: 360 °
Erfassungsfeld Ø, am Fußboden: ~ 8 m
Nachlaufzeit, einstellbar: 5 s  15 min
Ansprechhelligkeit, einstellbar: 2  1000 lx
Betriebstemperatur: -20  50 °C
Abmessungen (Ø x H): 125,5 x 51 mm
Empfänger-Kategorie: 2
Farbe: polarweiß glänzend

Leitfabrikat. Berker oder gleichwertig
liefern, komplett mit allem notwendigen Zubehör und
betriebsfertig anschließen
Menge: 1,000 St

**1.5.65 Bewegungsmelder Erfassungswinkel 180 grd für Innenbereich up**
LED-Aufsatz-/Einsatz-Kompatiblitäts-Anzeige, mit
Betriebs- und Status-LED rot/grün/orange, mit Taste für
Ein/Aus/Automatik, µ-Prozessor gesteuerte Arbeitsweise,
mit Demontageschutz

Farbe polarweiß samt
Nennmontagehöhe 1,1 m
Erfassungsfeld, rechteckig ~ 12 x 16 m
Reichweite seitlich je ~ 8 m
Reichweite frontal ~ 12 m
Nachlaufzeit ~ 180 s
Ansprechhelligkeit, einstellbar ~ 5 bis 1000 lx,
Tagbetrieb
Betriebstemperatur -5 bis 45 °C
Aufbauhöhe 34 mm
Werkstoff Thermoplast
mit Taste für Ein/Aus/Automatik
mit Betriebs- und Status-LED rot/grün/orange
LED-Aufsatz-/Einsatz-Kompatiblitäts-Anzeige
Teach-Funktion für die Ansprechhelligkeit über Taste
mit Tastensperre
Party-Funktion zum Einschalten für 2 Stunden
mit Memory-Funktion zur Anwesenheitssimulation
µ-Prozessor gesteuerte Arbeitsweise
mit Demontageschutz
Permanente direkte Sonneneinstrahlung in die nach oben
ausgerichtete Erfassungsebene kann zum Ausfall des
Bewegungsmelders führen.
Nur für den Innenbereich geeignet!

Leitfabrikat Berker
liefern, komplett mit allem notwendigen Zubehör und
betriebsfertig anschließen
Menge: 4,000 St

**1.5.70 AP-Abzweigdose**
AP-Abzweigdose, Schutzart mindestens IP 43, liefern und
montieren sowie herstellen des betriebsfertigen
Anschlusses von bis zu 4 Leitungen mit Querschnitten
bis zu 5 x 2,5 qmm, kpl. mit Beschriftung der Nr. der
Unterverteilung sowie Nr. des Stromkreises
Menge: 70,000 St

#### Bereich 1.6 Installationssäule

**1.6.5 Installationssäule, Boden/Decke**
Installationssäule, Boden/Decke zur flexiblen
Versorgung von Arbeits- und Büroflächen mit Strom- und
Datentechnik. Mit einer Systemöffnung (76,5 mm) für die
Aufnahme von Geräteeinbaugeräten mit Geräteeinbaudose
und einer Trennwand. An 2 Seiten bestückbar,
vorkonfektionierte Steckdosen einrastbar. Die
Installationssäule ist vormontiert und wird mit einer
Spannvorrichtung zwischen dem Boden und der Decke
verspannt. Systembestandteil nach DIN EN 50085-1.

Werkstoff: Aluminium
Farbe: reinweiß; RAL 9010
Länge: 3000 mm
Breite: 130 mm
Höhe: 130 mm
Oberteilbreite: 76,5 mm
Säulenhöhe: 3015-4500 mm
Höhenausgleich min.: 15 mm
Höhenausgleich max.: 1500 mm
Anzahl der einsetzbaren Oberteile: 2
Befestigungsart: spannen
Bodenmontage: ja
Deckenmontage: ja
Durchgehendes Profil: ja
Halogenfrei: ja
Kabeleinführung: oben/unten
Ortsveränderlich: nein
Säulenform: quadratisch
Verstellbar: ja
Vorverdrahtet: nein

Leitfabrikat: OBO Bettermann Typ: ISS130130RW
Art.-Nr.: 6289407
oder gleichwertig
Menge: 10,000 St

**1.6.10 Rastklammer**
Rastklammer für GS/GA zur mechanischen und elektrischen
Verbindung von Kanalober- und -unterteilen von
Geräteeinbaukanälen. Klammer für den Rapid 45®-, den
Rapid 80®-Kanal, den Brandschutzkanal BSKM und die ISS
Installationssäulen. Systembestandteil nach DIN EN
50085-1.

Werkstoff: Stahl
Mengeneinheit: Stück
Länge: 11 mm
Breite: 20 mm
Höhe: 6 mm
Halogenfrei: ja

Marke: OBO Bettermann
Typ: RKV3V
Art.-Nr.: 6288700
Menge: 88,000 St

**1.6.15 Geräteeinbaudose 1-fach**
Geräteeinbaudose 1-fach zur Montage von Geräten mit
Tragringen im Kanal. Geräteeinbaudose für den Rapid
80®-Kanal und die ISS Installationssäulen.
Systembestandteil nach DIN EN 50085-1.

Werkstoff: Polyamid
Farbe: eisengrau; RAL 7011
Mengeneinheit: Stück
Länge: 71 mm
Halogenfrei: ja
Anzahl der Einheiten: 1
Mit Anschlussraum: ja
Zugentlastungsmöglichkeit: ja

Marke: OBO Bettermann o.glw
Typ: 71GD6
Art.-Nr.: 6288610
Menge: 30,000 St

**1.6.20 Geräteeinbaudose 2- fach**
Geräteeinbaudose 2-fach zur Montage von Geräten mit
Tragringen im Kanal. Geräteeinbaudose für den Rapid
80®-Kanal und die ISS Installationssäulen.
Systembestandteil nach DIN EN 50085-1.

Werkstoff: Polyamid
Farbe: eisengrau; RAL 7011
Mengeneinheit: Stück
Länge: 71 mm
Halogenfrei: ja
Anzahl der Einheiten: 1
Mit Anschlussraum: ja
Zugentlastungsmöglichkeit: ja

Marke: OBO Bettermann o.glw
Typ: 71GD6
Art.-Nr.: 6288608
Menge: 24,000 St

**1.6.25 Geräteeinbaudose Bodentank**
Geräteeinbaudose Signa 1-fach zum Anschluss von Strom-
und Datentechnik in den Kanalsystemen Signa Base/Signa
Style. Leichter Umbau zur Datendose
Menge: 5,000 St

**1.6.30 Schutzleiteranschlusswinkel**
Schutzleiteranschlusswinkel zum Einbeziehen von
Systemen in die Schutzmaßnahme in Kanaluntereilen und
Trennstegen. Kontaktschraube mit mindestens 1,2 Nm
anziehen. Schutzleiteranschlusswinkel für den Rapid
45®-, den Rapid 80®-Kanal, die ISS Installationssäulen
und Unterflur-Systeme. Systembestandteil nach DIN EN
50085-1.

Werkstoff: Stahl
Oberfläche: galvanisch verzinkt
Mengeneinheit: Stück
Länge: 20 mm
Breite: 12 mm
Höhe: 15 mm
Halogenfrei: ja

Marke: OBO Bettermann
Typ: 8AWR
Art.-Nr.: 6288704
Menge: 11,000 St

**1.6.35 Deckenblende für Säulenprofil**
Deckenabschlussblende zum sauberen Abschluss der
Säulendurchführung an der Decke.

Marke: OBO Bettermann
Typ: DBP130130RW
Art.Nr. 6286826

liefern und betriebsfertig installieren
Menge: 11,000

#### Bereich 1.7 Verlegesysteme

**1.7.5 Sammelhalter für E30 Verlegung**
Sammelhalterung für die normgerechte Verlegung von
 Kabel und Leitungen mit Funktionserhalt von 30 min und
zur
 Verlegung von Kabel und Leitungen oberhalb von
F30-Decken
 montierbar an Decken und Wänden gemäß DIN
4102 Teil 12
mit geprüften und zugelassenem Befestigungsmaterial
 betriebsfertig an Decken und Wände montieren.
Befüllgrad: bis 2 x 7 Leitungen 3x1,5mm2

liefern und betriebsfertig montieren
Menge: 20,000 St

**1.7.10 Sammelhalter ohne Funktionserhalt**
Sammelhalterung für allgemeine Anwendung, geeignet für
 Wand- und Deckenmontage.
Das Befestigungselement kann mit Schlagdübel oder
 Gasdrucknagelgerät befestigt werden, ausgelegt für bis
zu 15
 Kunststoffkabel mit einem Querschnitt von NYM 3 x 1,5
qmm,
max. gemäß Zulassung.
 max. Belastbarkeit: 3 kg / m

liefern und betriebsfertig montieren
Menge: 450,000 St

*Hinweis*
Alu Gewindeinstallationsrohr in offener Verlegeart, auf
Putz
für hohe mechanische Beanspruchung, starr,
einschließlich allem erforderlichen Zubehör,
Schraubmuffen, Endtüllen, Abstandsschellen,
Klemmschellen usw., einschließlich Klein- und
Befestigungsmaterial, betriebsfertig liefern, verlegen
und befestigen, Schellenabstand max. 0,50 cm

Die Leerrohre werden an der Decke sichtbar zur
Versorgung der der Installationen im
Abhangdeckenbereich Schallschutz verlegt.

**1.7.15 Alu-Gewindeinstallationsrohr EN 20, a.P.**
*** Bedarfsposition ohne GB
liefern, in Teillängen schneiden (auch klene Längen
möglich) und betriebsfertig montieren
Menge: 25,000 m

**1.7.20 Alu-Gewindeinstallationsrohr EN 32, a.P.**
*** Bedarfsposition ohne GB
für sichtbare Installation. Liefern, in Teillängen
schneiden (auch kleine Längen
möglich) und betriebsfertig montieren
Menge: 20,000 m

#### Bereich 1.8 Kabel und Leitungen

*Hinweis*
Hinweis- Montage über 3,5m
Die Kabelverlegung an Decken und Wänden erfolgt mittels
der im Titel Baustelleneinrichtung enthaltenen Gerüste.

.

*Hinweis*
Hinweis Kabel- und Leitungsanlagen

Alle Kabel- und Leitungsstrecken sind in einer
durchgängigen Länge zu verlegen.

Allgemein sind während der Arbeiten staubreduzierende
technische Maßnahmen gem. TRGS 559 "Mineralischer
Staub"vorzusehen."

Die Leitungsverlegung ist nach VDE 0100 Teil 520 und
der DIN 18015-3 durchzuführen. Leiterverbindungen sind
nach VDE 0606, VDE 0609 und VDE 0611 auszuführen. Die
Einhaltung der Strombelastbarkeit ,Leitungsschutz und
Personenschutz nach VDE 0298, VDE 0100 Teil 430 und VDE
0100
T 410, ist durch den Auftragnehmer sicherzustellen.

Insbesondere sind die Biegeradien einzuhalten.
Die MLAR ist bei der Verlegung zu beachten.

*Hinweis*
Hinweis: Ausschreibungstext - Verlegen u.P.
Verlegen unter Putz einschl. Entfernen von
Wandunebenheiten einschl. Stemmarbeiten, soweit sie für
die Einführung der Leitungen in Installationsgeräte
erforderlich sind ohne Fräsarbeiten. Notwendige
Schlitze und Durchbrüche sind jedoch, soweit sie
bauseits erstellt werden, anzuzeichnen.
Sind Fräsarbeiten in der Position jedoch ausdrücklich
vorgegeben, müssen diese auch ausgeführt werden.

*Hinweis*
Die Verlegearten von Kabeln
Die Verlegearten von Kabeln sind teilweise im
Ausschreibungstext zusammengefasst. Soweit nicht schon
durch den Text hinreichend beschrieben, werden dazu
folgende Erläuterungen gegeben

NS-Kabel- und Leitungen
Nachfolgende Positionen sind inclusive
Befestigungsmaterial, Verschnitt,
eventuellen Schutzrohren und der Verlegung anzubieten.
Es sind stets die
kompletten Leistungen (Material + Montage) zu
kalkulieren.

Es ergeben sich folgende Verlegeartanteile in
Teillängen:

25% · oberhalb von Zwischendecken mit Sammelbefestigung
30% · auf vorh. Kabelrinnen und Kabelkanälen
30% · in GK-Trennwänden und Metallständerwänden
10% · mit KSV-Schellen auf vorhandene Ankerschienen
oder Kabelleitern
5% · unter Putz

liefern und verlegen.

**1.8.5 Mantelleitung halogenfrei NHXMH-J 3x1,5 mm²**
Mantelleitung NHXMH-J 3x1,5mm²
halogenfrei nach DIN EN 50267/IEC 60754

liefern und gemäß den zuvor genannten Verlegearten
in Teillängen montieren
Menge: 710,000 m

**1.8.10 Mantelleitung halogenfrei NHXMH-J 3x2,5 mm²**
Mantelleitung NHXMH-J 3x2,5
halogenfrei nach DIN EN 50267/IEC 60754

liefern und gemäß den zuvor genannten Verlegearten
montieren
Menge: 1960,000 m

**1.8.15 J-Y(St)Y 2x2x0,6**
Installationskabel mit statischem Schirm
J-Y(St)Y 2 x 2 x 0,6

liefern und gemäß den zuvor genannten Verlegearten
montieren
Menge: 40,000 m

#### Bereich 1.9 Brandschutzmassnahmen

*Hinweis*
Hinweis
Notwendige Leitungsdurchführungen durch Wände und
Decken mit Anforderungen an die Feuerwiderstandklasse
sind mit Baustoffen aus Mineralfaser oder mit einer im
Brandfall aufschäumenden Brandschutzmasse vollständig
zu verschließen. Der Füllfaktor der Brandschotts darf
die maximale  Medienbelegungsdichte entsprechend
Zulassung nicht überschreiten. Die möglichen
Ausführungsformen der Kabelschottungen sind:
- Plattenschott als Weichschott
- Mörtelschott (Hartschott)
- Kabelschott mit speziellen Systemrahmen
- Schottmasse, aufschäumend
- Kabelboxen
Durchführungen durch Brand- und Komplextrennwände sind
mit Kabelschottungen mind. der Feuerwiderstandsklasse
EI 90 gemäß der EN 13501 zu verschließen. Dabei werden
die Kabelschottungen nach den allgemeinen
bauaufsichtlichen Zulassungen sowie Herstellerangaben
hergestellt. Jede zugelassene Abschottung wird
dauerhaft mit einem Schild gekennzeichnet, auf dem
folgende Informationen enthalten sind:
- Bezeichnung der Abschottung
- Feuerwiderstandsklasse
- DIBt Zulassungsnummer
- Herstellungsjahr der Abschottung
- Name desjenigen, der die Abschottung errichtet hat
In den Revisionsunterlagen sind die notwendigen
Übereinstimmungserklärungen sowie die
Bilddokumentationen (Errichter; Datum; Lage und Ort des
Schotts) des jeweiligen Schotts durch den Errichters
festzuhalten. Für Bereiche, die während der Bauphase
einer Teilinbetriebnahme überführt werden, sind für den
notwendigen Brandschutz temporäre Brandschottungen
(Brandschutzkissen) vorgesehen, die nach vollständiger
Fertigstellung des Objektes durch dauerhafte
Abschottungen ersetzt werden.

*Hinweis*
Hinweis zu Brandschottungen
Alle Durchführungen von Rohren, Kabel- und
Leitungsbündeln sowie von Kabeltrassen durch
Brandabschnittsgrenzen (Wand- und Deckendurchbrüche
einschl. Kernbohrungen) sind feuerbeständig (F90) und
rauchgasdicht zu schließen. Dabei sind Zwickelbindungen
von Kabel- und Leitungsbündeln zu vermeiden. Die Kabel
sind zu vereinzeln und mit einem Mindestabstand
entsprechend dem jeweils größeren Kabelquerschnitt
zueinander durch die Schottung zu führen.

Die Eignung des verwendeten Schottungsmaterials gemäß
DIN 4102 ist durch entsprechende Prüfzeugnisse und
bauaufsichtliche Zulassungsbescheide nachzuweisen und
am Schott mittels geschraubten Schild zu dokumentieren.

Bei der Befestigung der Verlegesysteme sind die
Besonderheiten von Mauerwerk und Decke zu
berücksichtigen. Die Befestigungssysteme müssen
bauaufsichtlich für die Montage in Rettungswegen gemäß
LAR zugelassen sein.

Die Belegung der Schottung ist auf 60% des
Querschnittes zu begrenzen.

**1.9.5 Brandschottung mit geeignetem Systemmaterial**
Brandschottung mit geeignetem Systemmaterial herstellen
Menge: 8,000 St

#### Bereich 1.10 Beleuchtungsanlagen

*Hinweis*
Leistung Innenleuchten gem. nachfolgender Beschreibung:
Leistung für die Bestellung/ Abruf beim Lieferanten
Koordinierung der Anlieferung der
bauseits gestellten Leuchten incl. folgender
Leistungen:
- Lieferung auf evtl. Beschädigungen kontrollieren
- Entgegennehmen der Lieferung incl.
Vollständigkeitsprüfung
- diebstahlsicher einlagern der Leuchten auf der
Baustelle
- Entsorgung der anfallenden Verpackungsmaterialien

Bei der Kalkulation der Position ist zudem folgendes zu
beachten:
- die Leuchten werden nicht bauseits auf der Baustelle
an den Montageort gebracht, diese Leistung ist durch
den AN zu erbringen
- die Lieferung der Leuchten muss sukzessive, dem
Baufortschritt entsprechend erfolgen und koordiniert
werden durch den AN.

*Hinweis*
Bei derDemontage der Beleuchtungsanlagen ist darauf zu
achten, dass alle einschlägigen
Unfallverhütungsvorschriften eingehalten werden,unter
anderem:
Freischalten (Einspeisung aus Gebäude F beachten),
auf Spannungsfreiheit prüfen,
gegen Wiedereinschalten sichern,
Die Leuchten sind mit unterschiedlichen Leuchtmitteln,
unterschiedlichen Vorschaltgeräten und Kondensatore sowie
teilweise mit Batterien  bestückt.

**1.10.5 Piktogramme demontieren und entsorgen**
Piktogramme Spannungsfreiheit sicherstellen Leitungen
ausklemmen, Leuchte demontieren und fachgerecht
entsorgen.
Die fachgerechte Entsorgung ist durch die
Recycling-Firma nachzuweisen.
Montageart: Decken- oder Wandaufbau
Menge: 10,000 St

**1.10.10 Entsorgung Beleuchtung Büro**
Spannungsfreiheit sicherstellen, Leitungen ausklemmen,
Leuchte demontieren und fachgerecht entsorgen.
Leuchten zur Recycling-Sammelstelle transportieren.
Die fachgerechte Entsorgung ist durch die
Recycling-Firma nachzuweisen.
Montageart: Rasterdeckeneinbauleuchten
Menge: 130,000 St

**1.10.15 Entsorgung Beleuchtung Küche und WC**
Spannungsfreiheit sicherstellen, Leitungen ausklemmen,
Leuchte demontieren und fachgerecht entsorgen.
Leuchten zur Recycling-Sammelstelle transportieren.
Die fachgerechte Entsorgung ist durch die
Recycling-Firma nachzuweisen.
Montageart: Teilweise Deckenraster, teilweise. GK-
Deckeneinbau
Menge: 17,000 St

**1.10.20 Entsorgung Beleuchtung Flure**
Spannungsfreiheit sicherstellen, Leitungen ausklemmen,
Leuchte demontieren und fachgerecht entsorgen.
Leuchten zur Recycling-Sammelstelle transportieren.
Die fachgerechte Entsorgung ist durch die
Recycling-Firma nachzuweisen.
Menge: 7,000 St

**1.10.25 Entsorgung Außenbeleuchtung**
Spannungsfreiheit sicherstellen, Leitungen ausklemmen,
Leuchte demontieren und fachgerecht entsorgen.
Leuchten zur Recycling-Sammelstelle transportieren.
Die fachgerechte Entsorgung ist durch die
Recycling-Firma nachzuweisen.
Montageart: Wandanbau
Menge: 9,000 St

**1.10.30 Entsorgung Sicherheitsleuchten**
Spannungsfreiheit sicherstellen, Leitungen ausklemmen,
Leuchte demontieren und fachgerecht entsorgen.
Leuchten zur Recycling-Sammelstelle transportieren.
Die fachgerechte Entsorgung ist durch die
Recycling-Firma nachzuweisen.
Die Sicherheitsleuchten sind Einzelbatterieleuchten.
Montageart: Anbau auf Deckenraster und Wand.
Menge: 10,000 St

*Hinweis*

**1.10.35 Anbau-Decken- und Wandleuchten Flat Kreis 29W**
Serie: Flat Kreis Kunststoff
Dekorative runde Anbauleuchte. Armatur Kunststoff.
Diffusor aus
vergilbungsfreiem Kunststoff (PMMA) opal. Befestigung
des Diffusors
mit Federsystem. Homogene und weiche Ausleuchtung.
Farbe: weiß
Durchmesser: 537 mm
Höhe: 100 mm
Leuchtmittel: LED
Farbwiedergabeindex Ra: 83
Bemessungsleistung 1: 29 W
Bemessungsleuchtenlichtstrom 1: 2350 lm
Blendungsbewertungsindex UGR (4H 8H) 1: 19,6
ähnlichste Farbtemperatur 1: 3000 K
Leuchtenlichtausbeute 1: 82 lm/W
Betriebsgerät: Betriebsgerät nicht notwendig
Schutzklasse: I
Schutzart: IP 43

Leitfabrikat: RZB Typ: Flat Kreis 29W
oder gleichwertig

liefern und betriebsfertig montieren
Menge: 17,000 St

**1.10.40 Anbau-Decken- und Wandleuchten Flat Kreis 33W**
mit Netzspannungs-LEDs (ohne Konverter)
Serie: Flat Kreis Kunststoff
Dekorative runde Anbauleuchte. Armatur Kunststoff.
Diffusor aus vergilbungsfreiem Kunststoff (PMMA) opal.
Befestigung des Diffusors mit Federsystem. Homogene und
weiche
Ausleuchtung.
Farbe: weiß
Durchmesser: 537 mm
Höhe: 100 mm
Leuchtmittel: LED
Farbwiedergabeindex Ra: 83
Bemessungsleistung 1 (Lumcat):33 W
Bemessungsleuchtenlichtstrom 1 (Lumcat):2350 lm
Blendungsbewertungsindex UGR (4H 8H) 1: 19,6
ähnlichste Farbtemperatur 1 (Lumcat):4000 K
Leuchtenlichtausbeute 1: 72 lm/W
Betriebsgerät: Betriebsgerät nicht notwendig
Schutzklasse: I
Schutzart: IP 43, IP 44

Leitfabrikat: RZB Typ: Flat Kreis 33W
oder gleichwertig

liefern und betriebsfertig montierenv
Menge: 7,000 St

**1.10.45 Einbau-Flächenleuchten Sonis EVO**
Serie: Sonis EVO
Hocheffiziente Einlegeleuchte für Deckensysteme mit
sichtbaren Tragschienen. Gehäuse Metall
pulverbeschichtet. Alea Optik System: Reflektorstruktur
(ABS, Aluminium bedampft,
hochglänzend) mit Diffusor aus vergilbungsfreiem
Kunststoff (PMMA) opal für blendfreies Licht am
Arbeitsplatz. Tiefstrahlende, brillante Lichtwirkung.
Geeignet für Deckeneinbau.
Betriebsgerät integriert.Hervorragend geeignet für
Bürobereiche (UGR < 19) und Bildschirmarbeitsplätze
(BAP) gem. DIN EN 12464-1.
Farbe: leuchtenweiß
Länge: 621 mm
Breite: 621 mm
Einbauhöhe: 27 mm
Leuchtmittel: LED
Farbwiedergabeindex Ra: 80
Bemessungsleistung 1 (Lumcat):26 W
Bemessungsleuchtenlichtstrom 1 (Lumcat):3450 lm
Blendungsbewertungsindex UGR (4H 8H) 1: 18,5
ähnlichste Farbtemperatur 1 (Lumcat):4000 K
Leuchtenlichtausbeute 1: 133 lm/W
Betriebsgerät: Konstantstrom-Versorgung
Schutzklasse: I
Schutzart: IP 20

Leitfabrikat: RZB Typ: Sonis EVO
oder gleichwertig

liefern und betriebsfertig montieren
Menge: 135,000 St

**1.10.50 Anbau-Decken- und Wandleuchten Baleva**
mit Konverter
Serie: Baleva
Linienleuchte mit zeitlosem und funktionellem Design.
Ideal für Sanitärbereiche, Flure, Wartezonen,
Pflegeheime, Patientenzimmer. Armatur und Endkappen
Kunststoff weiß. Diffusor
Kunststoff (Polycarbonat) opal, schlagzäh. Homogene und
weiche Ausleuchtung. MultiColour: mit rückseitigem
Schaltelement Farbtemperatur 3.000 K oder 4.000 K
individuell
einstellbar. Werkseitig auf 4000 K eingestellt.
Werkzeuglose Montage des Diffusors. Einfache und
schnelle Installation. Waagerechte und senkrechte
Montage möglich. 2 mittige
Kabeleinführungen zum Durchschleifen der Leitung.
Betriebsgerät integriert und gekapselt.
Farbe: weiß
Länge: 600 mm
Breite: 46 mm
Höhe: 60 mm
Leuchtmittel: LED
Farbwiedergabeindex Ra: 80
Bemessungsleistung 1 (Lumcat):10 W
Bemessungsleuchtenlichtstrom 1 (Lumcat):1050 lm
Blendungsbewertungsindex UGR (4H 8H) 1: 23,8
ähnlichste Farbtemperatur 1 (Lumcat):3000 K
Leuchtenlichtausbeute 1: 105 lm/W
Bemessungsleistung 2 (Lumcat):10 W
Bemessungsleuchtenlichtstrom 2 (Lumcat):1100 lm
Blendungsbewertungsindex UGR (4H 8H) 2: 24,0
ähnlichste Farbtemperatur 2 (Lumcat):4000 K
Leuchtenlichtausbeute 2: 110 lm/W
Betriebsgerät: Konstantstrom-Versorgung
Schutzklasse: II
Schutzart: IP 40, IP 44

Leitfabrikat: RZB Typ: Baleva
oder gleichwertig

liefern und betriebsfertig montieren
Menge: 6,000 St

**1.10.55 Anbau-LED Feuchtraumleuchte**
Anbau-LED Feuchtraumleuchte
Bei der LED Feuchtraumleuchte Ledinaire WT060C 46W
5600lm - 840 Kaltweiß, 150 cm, handelt es sich um einen
effizienten LED-Deckenspot der Marke Philips, welcher
Licht in der Farbtemperatur 4000K - Kaltweiß ausstrahlt
und durch eine lange Lebensdauer punktet. Das Downlight
ist recycelbar und umweltfreundlich, denn es enthält
kein Quecksilber.
Energieverbrauch von 46W
Leuchtkraft: 5600 Lumen
Lebensdauer: bis zu 50000 Stunden
Farbtemperatur: 4000K - Kaltweiß
Farbwiedergabestufe: 80-89 - Gute Farbwiedergabe Ra
Schutzklasse: IP66 - vollständig wasser- und staubdicht
Leitfabrikat: Philips Typ: Ledinaire WT060C 46W
oder gleichwertig
liefern und betriebsfertig montierenl
Menge: 2,000 St

**1.10.60 Anbau-Wandleuchten Mega Laterne**
mit Konverter
Serie: Mega Laterne
Dekorative Wandleuchte mit innovativem Gehäusekonzept
und hochwertiger LED-Optik. Gehäuse aus
korrosionsbeständigem Aluminium-Druckguss,
seewasserbeständig
pulverbeschichtet. Serienmäßig mit Membranventil zur
Kondenswasservermeidung. Abdeckung aus
pulverbeschichtetem Aluminium-Druckguss mit opalem
Glaszylinder.Wandbefestigung außerhalb des gedichteten
Bereiches mit Bohrungstoleranzausgleich. Schraubenlose
Leuchtenbefestigung mittels RZB Gravolock System.
Anschlussdose am Sockel max. 2 x 3 x 2,5 mm² für
Durchgangsverdrahtung. Mit integriertem
HF-Bewegungsmelder und Lichtsensor.
Farbe: silber metallic
Länge: 160 mm
Breite: 115 mm
Höhe: 303 mm
Leuchtmittel: LED
Bemessungsleistung 1 (Lumcat):10 W
Bemessungsleuchtenlichtstrom 1 (Lumcat):460 lm
Blendungsbewertungsindex UGR (4H 8H) 1: 20,1
ähnlichste Farbtemperatur 1 (Lumcat):3000 K
Leuchtenlichtausbeute 1: 46 lm/W
Betriebsgerät: Konstantstrom-Versorgung
Schutzklasse: I
Schutzart: IP 65

Leitfabrikat: RZB Typ: Mega Laterne
oder gleichwertig

liefern und betriebsfertig montieren
Menge: 10,000 St

**1.10.65 LED-Rettungswegkennzeichenleuchte 24m**
LED-Rettungswegkennzeichenleuchte 24m
weiß Decken 672400.002 Akkubeschaffenheit NiMh
Anschlussart Steckanschluss Anzahl der Leuchtenköpfe 1
Art der Verdrahtung geeignet für Durchgangsverdrahtung
Austauschbares Betriebsgerät Ja
Bemessungsumgebungstemperatur nach IEC62722-2-1 25 °C
Betriebsgerät EVG Breite 56 mm Einspeisung dezentral
(Einzelbatterie, Überbrückungszeit 3 Stunden)
Energieeffizienzklasse des fest eingebauten
Leuchtmittels A++, A+, A (LED) Erkennungsweite 12 m
Farbtemperatur 1.000 K Fassung ohne Funktion
Rettungswegkennzeichnung Geeignet für
Leuchtmittelanzahl 1 Gehäusefarbe weiß Höhe/Tiefe
177/48 mm Konstant-Lichtstrom-Regelung Nein
Leistungsfaktor 0,53 Leiterquerschnitt 2,5 mm² Leuchte
mit begrenzter Oberflächentemperatur "D-Zeichen" Nein
Leuchtmittel LED nicht austauschbar Länge 255 mm Max.
Anzahl der Leuchten Leitungsschutzschalter B16 40 Max.
Anzahl der Leuchten Leitungsschutzschalter C16 40 Mit
Fernbedienung Nein Mit Fernschalteranschluss Nein Mit
Leuchtmittel Ja Mit Piktogramm Ja Montageart
Wandanbau/Deckenanbau/Deckenpendel Nennbetriebsdauer 3
h Nennspannung 230 V Polzahl  Schaltungsart
Dauerschaltung/Bereitschaftsschaltung Schutzart (IP)
IP54Schutzart (NEMA) sonstige Schutzklasse II
Spannungsart AC Überwachungseinrichtung automatischer
Selbsttest
Wandmontage, Deckenmontage oder Deckenpendel mit
Seilpendelset
Leitfabrikat: RZB Typ: EXEO D
oder gleichwertig
liefern und betriebsfertig montieren
Menge: 20,000 St

**1.10.70 Sicherheitsleuchte als Einzelbatterie- Leuchte**
Sicherheitsleuchte als Einzelbatterie- Leuchte für
Brandmeldezentrale und Behinderten- WC,
Überbrückungszeit 3 Stunden

liefern und betriebsfertig montieren
Menge: 2,000 St

#### Bereich 1.11 Regiearbeiten und Dokumentation

*Hinweis*
Beschreibung Regie- Stundenlohnarbeiten
Stundenlohnarbeiten für nicht vorhersehbare Leistungen.
Die Arbeiten dürfen nur mit Genehmigung der Bauleitung
durchgeführt werden.
Die Nachweise müssen der Bauleitung innerhalb von drei
Tagen zur Anerkennung vorgelegt werden.
Stundenlohnarbeiten sind nur auf Anordnung der
Bauleitung auszuführen.
Stundenlohnarbeiten, die nicht angeordnet wurden,
werden nicht anerkannt.
In die Verrechnungssätze sind alle lohngebundenen
Kosten, Zuschläge, Auslösung, Fahrgelder, An- und
Abfahrtskosten, die Beaufsichtigung und die Kosten für
das Werkzeug einschl. Hilfsstoffe einzurechnen.

Aufwendungen für notwendige Projektierungsarbeiten
werden nicht anerkannt und sind in die Anlagen-EP
einzurechnen.

Zuschläge für notwendige Überstunden, Nachtarbeiten,
Arbeiten an Sonn- und Feiertagen etc. werden nach den
gesetzlichen Bestimmungen vergütet.

**1.11.5 Stundensatz Bauleiter/ Techniker - Meister (Elektro)**
Für evtl. erforderliche Arbeiten, die nicht im
Leistungsverzeichnis erfaßt sind und gegen Nachweis zur
Ausführung kommen, werden berechnet für:
Bauleiter/Techniker/Meister (Elektro)
Menge: 40,000 Std

**1.11.10 Stundensatz Obermonteur**
Für evtl. erforderliche Arbeiten, die nicht im
Leistungsverzeichnis erfaßt sind und gegen Nachweis zur
Ausführung kommen, werden berechnet für:
Obermonteur (Elektro)
Menge: 60,000 Std

**1.11.15 Stundensatz Facharbeiter (Elektro)**
Für evtl. erforderliche Arbeiten, die nicht im
Leistungsverzeichnis erfaßt sind und gegen Nachweis zur
Ausführung kommen, werden berechnet für:
Facharbeiter (Elektro)
Menge: 80,000 Std

**1.11.20 Stundensatz Elektrohelfer**
Für evtl. erforderliche Arbeiten, die nicht im
Leistungsverzeichnis erfaßt sind und gegen Nachweis zur
Ausführung kommen, werden berechnet für:
Elektrohelfer
Menge: 40,000 Std

**1.11.25 Erstellen von Revisionsunterlagen**
Erstellung von Revisionsunterlagen
nach DIN 18381, Abschnitt 3.1.11 und den Vorgaben aus
den-Technischen Hinweisen-, im Vortext zur
Ausschreibung. Umfang, Gliederung und Beschriftung der
Unterlagen gem. Vorbemerkungen zur Ausschreibung
3 Satz Bestandszeichnungen und Funktionsschemen
M 1:50 farbig angelegt in stehenden Ordnern.
3 Satz Bedienungs- und Wartungsanleitungen mit
Ersatzteilliste in stehenden Ordnern.
1 Satz Revisionszeichnungen im Format *.dwg
als CD-ROM
Kopien behördlicher Prüfbescheinigungen und
Werksatteste. Inhalt und Zusammensetzung gemäß
Vorbemerkungen.
Kalkulationshinweis:
Die Vergütung für die Erstellung der Revisonsunterlagen
erfolgt über einen festen Grundbetrag und die Bewertung
eines Prozentwertes bezogen auf die Herstellsumme für
den Nutzerausbau.
Reviunterlagen  x  Grundbetrag (fix)
Reviunterlagen  %  x  Herstellsumme
(variabel).

1 psch
Menge: 1,000 psch

**1.11.30 Erstprüfung von elektrischen Anlagen**
Erstprüfung von elektrischen Anlagen gemäß
DIN VDE 0100-600 für alle Stromkreise der gesamten
Anlage, Unterverteilung UV1 bis UV3 inklusive UV
Allgemein

Die Ergebnisse sind in einem Protokoll zu dokumentieren
Menge: 246,000 St

**1.11.35 Einweisung in Bedienung und Wartung**
Einweisung in Bedienung und Wartung
Einweisung in Bedienung und Wartung
Einweisung und Unterrichtung des Wartungspersonals des
Betreibers vor der Abnahme durch von dem  Auftragnehmer
zur Verfügung zu stellende Fachingenieure.
Wenn notwendig sind Teileinweisungen schon während der
Bauzeit durchzuführen. Über die erfolgten Einweisungen
sind Protokolle anzufertigen.
Dauer der Einweisung: max 1,00 Arbeitstag
Die Dauer der Einweisung wird durch den Auftraggeber
festgelegt. Bei Überschreitung der Maximaldauer der
Einweisung erfolgt die Abrechung nach den
Stundensätzen, einschließlich aller Nebenkosten.
Menge: 1,000 psch

**1.11.40 Abnahme Prüfsachverständiger**
Abnahme der errichteten elektrischen Anlage mit einem
Sachverständigen, incl. Erstellen der erforderlichen
Unterlagen
Menge: 1,000 psch

#### Bereich 1.12 Übertragungsnetze

*Hinweis*
Das Bestandsnetzwerk wird komplett zurückgebaut. Die
beiden Racks im Technikraum 0.0.02 bleiben erhalten.Die
restlichen Installationen werden, bis auf die
Kabelführungseinrichtungen, demontiert.
Die beiden Racks im Technikraum 0.0.02 werden auf ihre
Wiederverwendbarkeit hin untersucht, der zustand
dokumentiert und der Fachbauleitung mitgeteilt. Der
geschätzte Bedarf an
Ports beläuft sich auf ca. 120 Stück.
Die Kabelführungselemente werden ebenfalls nicht
demontiert und für die Neuinstallation weiter
verwendet. Notwendige Ergänzungen sind ausgeschrieben
und werden im Zuge der Neuinstallation komplettiert.

*Hinweis*
Verlegehinweis Kabelanlagen
Mischverlegung

35% auf vorhandene Kabelrinnen
35% auf vorhandene Sammelhalter
5% in vorhandene Medienkanäle
5% auf vorhandene Steigeleitern
5% in vorhandene Vorsatzschalen
15% in vorhandene Medienkanäle

**1.12.5 Duplex Datenleitung CAT.7**
CAT.7 Patchkabel bzw. LAN Kabel
Doppelte Abschirmung S/FTP ( Geflechtabschirmung
gesamtes Kabel + Folienabschirmung je Twisted Pair)
Übertragungsgeschwindigkeit bis zu 1 Gbit/s (1.000
Mbit/s) Frequenzbereich max. 250 MHz
Kabel Mantel aus PVC Transparent (Polyvinylchlorid) mit
hoher Haltbarkeit, chemischer und thermischer
Beständigkeit
Kompatibel zu IEEE 802.3, WLAN Netzwerk, 10/100/1000
Base-T, PoE, PoE+, PoE++
Ethernet, LAN Kabel, Netzwerk Installationskabel für
RJ45 Anschlüsse an Netzwerkdosen, Patchpanel, Keystone
Module, Netzwerkstecker, Serverschränke, Set Top Boxen,
Spiel Konsole, Router oder Switch etc.

in Teillängen komplett liefern und montieren
Menge: 3100,000 m

**1.12.10 Netzwerkdose Cat.6a 2xRJ45**
Netzwerkdose Cat.6a Datendose 2-fach
2 x geschirmte 45° Schrägauslass RJ45 Buchsen (8 polig)
Anschlussart: LSA Schneidklemmen
farbcodiert nach EIA/TIA 568
Montageart: Unterputz: Energiesäule oder
Installationskanal
Farbe: weiß
Dose Komplett Inkl. Abdeckung mit Beschriftungsfeld

liefern und betriebsfertig montieren

Leitfabrikat GIRA
Typ: s-color, reinweiß mit Beschriftungsfeld
oder gleichwertig
Menge: 60,000 St

**1.12.15 Netzwerkdose Cat.6a 1xRJ45**
Netzwerkdose Cat.6a Datendose 1-fach
1 x geschirmte 45° Schrägauslass RJ45 Buchsen (8 polig)
Anschlussart: LSA Schneidklemmen
farbcodiert nach EIA/TIA 568
Montageart: Unterputz: Energiesäule oder
Installationskanal
Farbe: weiß
Dose Komplett Inkl. Abdeckung mit Beschriftungsfeld

liefern und betriebsfertig montieren

Leitfabrikat GIRA
Typ: s-color, reinweiß mit Beschriftungsfeld
oder gleichwertig
Menge: 10,000 St

**1.12.20 Netzwerkdose Cat.6A Aufputz 2 Ports**
Netzwerkdose Cat.6A Aufputz mit Abdeckung für AP
2xRJ 45 Aufputzmontage an Rohbaudecke für
Acess Points

liefern und betriebsfertig anschließen
Menge: 7,000 St

**1.12.25 Anschluss Patchpanel im Netzwerkschrank**
Anschluss Patchpanel im Netzwerkschrank
in Schneidtechnik gemäß der Struktuierung bzw.Vorgabe
des Betreibers

liefern und betriebsfertig anschließen
Menge: 150,000 St

**1.12.30 Messungen Datentechnik**
Messungen Datentechnik
Verbindungsstrecken zur Messung nach Standards der
ISO/IEC 11801 2nd edition und EN 50173-1: 2002.

Die Abnahmemessung der installierten Kategorie 6A
Verkabelungsstrecken ist als eine Permanent Link
(Installationsstrecke) Messung nach o.a. Norm für jede
installierte Strecke vom Etagenverteiler bis zur
Anschlußdose durchzuführen. Zur Messung sind
Handheldscanner, dieüber den der o.a. Normen
entsprechenden Permanent Link Adapter der Kategorie 6A
verfügen,einzusetzen. Dabei ist auf den aktuellen
Ausgabestand
der Messgerätesoftware entsprechend den o.a. Normen zu
achten.
Kategorie 6A Messung
Abschlussmessung der Datenkabel gemäß
dem aktuellen Standard mit kalibriertem Messgerät,
zweiseitige Messung.
Wenn die Daten auf Datenträger nicht in einem von
Excel lesbarem Format vorliegen, wird eine Software
zur Betrachtung der Datensätze der Dokumentation
beigefügt.

messen und protokollieren, Übergabe auf Datzenträger CD
ROM.
Menge: 300,000 St

#### Bereich 1.13 Potentialausgleich
*** Grundausführung ZZV 001.0

*Hinweis*
HinSchutzpotentialausgleich
Die Mietfläche ist, bis auf die Unterverteilungen,
komplett zurückgebaut. Der verbliebene Bestand ist
hinsichtlich Potentialausgleich zu überprüfen. Neu in
die Mietfläche einzubringende haustechnische
Installationen z. B. (Frischwasserrohre, Elektrotrassen
ect.) sind in den Potentialausgleich mit auf zunehmen.

**1.13.5 Potentialausgleichs-Schiene (PAS)**
Potentialausgleichs-Schiene (PAS) mit je 10
Klemmstellen aus Cu, für die PE Anschlüsse
 liefern und betriebsfertig installieren
Menge: 3,000 St

**1.13.10 Erdungsbandschelle (100 mm)**
*** Bedarfsposition ohne GB
Erdungsbandschelle (100 mm)
 für Rohrleitungen aus Kupfer oder verzinktem Stahl,
nicht- rostend, montage freundlich, für Anschlußkabel
von 2,5 bis 16mm², Zungenlänge: 100mm inkl..
Kabelanschluss
 liefern und betriebsfertig anschließen
Menge: 1,000 St

**1.13.15 Erdungsbandschelle (200 mm)**
*** Bedarfsposition ohne GB
wie vor, jedoch Zungenlänge200 mm inkl.. Kabelanschluss
liefern und betriebsfertig anschließen
Menge: 1,000 St

**1.13.20 PA-Anschlüsse mit Klemme oder Lasche**
PA-Anschlüsse mit Klemme oder Lasche für Kabeltrassen
komplett mit PA-Leitung, Kabelschuhen, Klemme oder
Lasche,
liefern und betriebsfertig montieren
Menge: 100,000 St

**1.13.25 PA-Leitung NYM-I 1x4mm² grün-gelb**
PA-Leitung NYM-I 1x4mm² grün-gelb
verlegen teilweise in Schutzrohr, komplett mit
Befestigungszubehör,
liefern und betriebsfertig herrichten
Menge: 45,000 m

**1.13.30 PA-Leitung NYM-I 1x6mm² grün-gelb**
*** Bedarfsposition ohne GB
wie vor, jedoch NYM- 1x6mm² grün-gelb
liefern und betriebsfertig herrichten
Menge: 1,000 m

**1.13.35 PA-Leitung NYM-I 1x10mm² grün-gelb**
*** Bedarfsposition ohne GB
wie vor, jedoch NYM-I 1x10mm² grün-gelb
liefern und betriebsfertig herrichten
Menge: 1,000 m

**1.13.40 PA-Leitung NYM-I 1x16mm² grün-gelb**
wie vor, jedoch NYM-I 1x16mm² grün-gelb
liefern und betriebsfertig herrichten
Menge: 30,000 m

**1.13.45 PA-Leitung NYM-I 1x25mm² grün-gelb**
*** Bedarfsposition ohne GB
wie vor, jedoch NYM-I 1x25mm² grün-gelb
liefern und betriebsfertig herrichten
Menge: 1,000 m

USt %: 19,00
